# Piso de limpieza

- Propiedad del archivo: CYPE INGENIEROS, S.A.
- Formato: FIEBDC-3/2002
- Ámbito geográfico: Colombia
- Divisa: COP
- Costes indirectos: 3.00 %
- Gastos generales: 13.00 %
- Beneficio industrial: 6.00 %
- IVA: 16.00 %

## C Cimentaciones

### CH Concretos, aceros y encofrados

#### CHH Concretos

**CHH005** m³ Piso de limpieza.
Concreto f'c=100 kg/cm² (10 MPa), clase de exposición F0 S0 P0 C0, tamaño máximo del agregado 19 mm, manejabilidad blanda, preparado en obra y fundido con medios manuales, para formación de capa de piso de limpieza y nivelado de fondos de cimentación, en el fondo de la excavación previamente realizada.
Incluye: Replanteo. Colocación de toques y/o formación de maestras. Preparación del concreto. Fundido y compactación del concreto. Coronación y enrase del concreto.
Criterio de medición de proyecto: Volumen teórico, según documentación gráfica de Proyecto.
Criterio de medición de obra: Se medirá el volumen teórico ejecutado según especificaciones de Proyecto, sin incluir los incrementos por excesos de excavación no autorizados.

| Código | Ud | Descripción | Rendimiento | Precio | Importe |
|---|---|---|---|---|---|
| mt08aaa010a | m³ | Agua. (material) | 0.194 | 3289.66 | 638.19 |
| mt01arg000d | m³ | Arena cribada. (material) | 0.588 | 77925.01 | 45819.91 |
| mt01arg001di | m³ | Agregado grueso homogeneizado, de tamaño máximo 19 mm. (material) | 1.029 | 55301.63 | 56905.38 |
| mt08cem000d | kg | Cemento gris en sacos. (material) | 194.250 | 484.68 | 94149.09 |
| mq06hor010 | h | Concretera eléctrica con una capacidad de amasado de 160 l. (maquinaria) | 0.730 | 8779.49 | 6409.03 |
| mo045 | h | Oficial 1ª cementador de concreto armado. (mano de obra) | 0.101 | 27708.07 | 2798.52 |
| mo092 | h | Ayudante cementador de concreto armado. (mano de obra) | 0.201 | 20698.42 | 4160.38 |
| mo113 | h | Peón de obra blanca. (mano de obra) | 1.409 | 19175.79 | 27018.69 |
| mo112 | h | Ayudante entendido. (mano de obra) | 1.476 | 19489.54 | 28766.56 |
| % | % | Herramienta menor | 2 % | 266665.75 | 5333.32 |
|  |  | Costes directos |  |  | 271999.07 |
