# Concreto simple

- Propiedad del archivo: CYPE INGENIEROS, S.A.
- Formato: FIEBDC-3/2002
- Ámbito geográfico: Colombia
- Divisa: COP
- Costes indirectos: 3.00 %
- Gastos generales: 13.00 %
- Beneficio industrial: 6.00 %
- IVA: 16.00 %

## C Cimentaciones

### CH Concretos, aceros y encofrados

#### CHH Concretos

**CHH020** m³ Concreto simple.
Concreto f'c=170 kg/cm² (17 MPa), clase de exposición F0 S0 P0 C0, tamaño máximo del agregado 19 mm, manejabilidad blanda, preparado en obra y fundido con medios manuales, para formación de zapata.
Incluye: Preparación del concreto. Fundido y compactación del concreto. Curado del concreto.
Criterio de medición de proyecto: Volumen teórico, según documentación gráfica de Proyecto.
Criterio de medición de obra: Se medirá el volumen teórico ejecutado según especificaciones de Proyecto, sin incluir los incrementos por excesos de excavación no autorizados.

| Código | Ud | Descripción | Rendimiento | Precio | Importe |
|---|---|---|---|---|---|
| mt08aaa010a | m³ | Agua. (material) | 0.224 | 3289.66 | 736.88 |
| mt01arg000d | m³ | Arena cribada. (material) | 0.528 | 77925.01 | 41144.41 |
| mt01arg001di | m³ | Agregado grueso homogeneizado, de tamaño máximo 19 mm. (material) | 0.935 | 55301.63 | 51707.02 |
| mt08cem000d | kg | Cemento gris en sacos. (material) | 330.000 | 484.68 | 159944.40 |
| mq06hor010 | h | Concretera eléctrica con una capacidad de amasado de 160 l. (maquinaria) | 0.765 | 8779.49 | 6716.31 |
| au00auh040 |  | Vibrador de concreto, eléctrico. | 1.000 | 0.00 | 0.00 |
| mo045 | h | Oficial 1ª cementador de concreto armado. (mano de obra) | 0.067 | 27708.07 | 1856.44 |
| mo092 | h | Ayudante cementador de concreto armado. (mano de obra) | 0.335 | 20698.42 | 6933.97 |
| mo113 | h | Peón de obra blanca. (mano de obra) | 1.409 | 19175.79 | 27018.69 |
| mo112 | h | Ayudante entendido. (mano de obra) | 1.476 | 19489.54 | 28766.56 |
| % | % | Herramienta menor | 2 % | 324824.68 | 6496.49 |
|  |  | Costes directos |  |  | 331321.17 |
