# Sobrecimiento de concreto ciclópeo sobre zapata corrida

- Propiedad del archivo: CYPE INGENIEROS, S.A.
- Formato: FIEBDC-3/2002
- Ámbito geográfico: Colombia
- Divisa: COP
- Costes indirectos: 3.00 %
- Gastos generales: 13.00 %
- Beneficio industrial: 6.00 %
- IVA: 16.00 %

## C Cimentaciones

### CS Superficiales

#### CSA Sobrecimientos

**CSA020** m³ Sobrecimiento de concreto ciclópeo sobre zapata corrida.
Sobrecimiento de concreto ciclópeo sobre zapata corrida, realizada con concreto f'c=170 kg/cm² (17 MPa), clase de exposición F0 S0 P0 C0, tamaño máximo del agregado 25 mm, manejabilidad blanda, preparado en obra y fundido con medios manuales (60% de volumen) y piedra bola de 15 a 30 cm de diámetro (40% de volumen), para el apoyo de muro de mampostería.
Criterio de valoración económica: El precio no incluye el encofrado.
Incluye: Replanteo. Preparación del concreto. Fundido y compactación del concreto. Colocación de las piedras en el concreto fresco. Coronación y enrase. Curado del concreto.
Criterio de medición de proyecto: Volumen medido según documentación gráfica de Proyecto.
Criterio de medición de obra: Se medirá el volumen realmente ejecutado según especificaciones de Proyecto.

| Código | Ud | Descripción | Rendimiento | Precio | Importe |
|---|---|---|---|---|---|
| mt08aaa010a | m³ | Agua. (material) | 0.129 | 3289.66 | 424.37 |
| mt01arg000d | m³ | Arena cribada. (material) | 0.320 | 77925.01 | 24936.00 |
| mt01arg001do | m³ | Agregado grueso homogeneizado, de tamaño máximo 25 mm. (material) | 0.567 | 54195.59 | 30728.90 |
| mt08cem000d | kg | Cemento gris en sacos. (material) | 193.446 | 484.68 | 93759.41 |
| mt01arg100b | m³ | Piedra bola de 15 a 30 cm de diámetro. (material) | 0.400 | 49017.34 | 19606.94 |
| mq06hor010 | h | Concretera eléctrica con una capacidad de amasado de 160 l. (maquinaria) | 0.459 | 8779.49 | 4029.79 |
| au00auh040 |  | Vibrador de concreto, eléctrico. | 1.000 | 0.00 | 0.00 |
| mo045 | h | Oficial 1ª cementador de concreto armado. (mano de obra) | 0.153 | 27708.07 | 4239.33 |
| mo092 | h | Ayudante cementador de concreto armado. (mano de obra) | 0.153 | 20698.42 | 3166.86 |
| mo113 | h | Peón de obra blanca. (mano de obra) | 2.684 | 19175.79 | 51467.82 |
| mo112 | h | Ayudante entendido. (mano de obra) | 1.530 | 19489.54 | 29819.00 |
| % | % | Herramienta menor | 2 % | 262178.42 | 5243.57 |
|  |  | Costes directos |  |  | 267421.99 |
