# Zapata corrida de cimentación de concreto ciclópeo

- Propiedad del archivo: CYPE INGENIEROS, S.A.
- Formato: FIEBDC-3/2002
- Ámbito geográfico: Colombia
- Divisa: COP
- Costes indirectos: 3.00 %
- Gastos generales: 13.00 %
- Beneficio industrial: 6.00 %
- IVA: 16.00 %

## C Cimentaciones

### CS Superficiales

#### CSV Zapatas corridas

**CSV015** m³ Zapata corrida de cimentación de concreto ciclópeo.
Zapata corrida de cimentación, de concreto ciclópeo, realizada en excavación previa, con concreto f'c=170 kg/cm² (17 MPa), clase de exposición F0 S0 P0 C0, tamaño máximo del agregado 25 mm, manejabilidad blanda, preparado en obra y fundido con medios manuales (60% de volumen) y piedra bola de 15 a 30 cm de diámetro (40% de volumen).
Incluye: Replanteo y trazado de las vigas y de las columnas u otros elementos estructurales que apoyen en las mismas. Preparación del concreto. Fundido y compactación del concreto. Colocación de las piedras en el concreto fresco. Coronación y enrase de cimientos. Curado del concreto.
Criterio de medición de proyecto: Superficie medida según documentación gráfica de Proyecto.
Criterio de medición de obra: Se medirá el volumen teórico ejecutado según especificaciones de Proyecto, sin incluir los incrementos por excesos de excavación no autorizados.

| Código | Ud | Descripción | Rendimiento | Precio | Importe |
|---|---|---|---|---|---|
| mt08aaa010a | m³ | Agua. (material) | 0.129 | 4983.82 | 642.91 |
| mt01arg000d | m³ | Arena cribada. (material) | 0.320 | 106280.07 | 34009.62 |
| mt01arg001do | m³ | Agregado grueso homogeneizado, de tamaño máximo 25 mm. (material) | 0.567 | 73916.08 | 41910.42 |
| mt08cem000d | kg | Cemento gris en sacos. (material) | 193.446 | 734.29 | 142045.46 |
| mt01arg100b | m³ | Piedra bola de 15 a 30 cm de diámetro. (material) | 0.400 | 66853.59 | 26741.44 |
| mq06hor010 | h | Concretera eléctrica con una capacidad de amasado de 160 l. (maquinaria) | 0.459 | 11514.56 | 5285.18 |
| au00auh040 |  | Vibrador de concreto, eléctrico. | 1.000 | 0.00 | 0.00 |
| mo045 | h | Oficial 1ª cementador de concreto armado. (mano de obra) | 0.120 | 38230.45 | 4587.65 |
| mo092 | h | Ayudante cementador de concreto armado. (mano de obra) | 0.120 | 28560.47 | 3427.26 |
| mo113 | h | Peón de obra blanca. (mano de obra) | 2.337 | 26456.35 | 61828.49 |
| mo112 | h | Ayudante entendido. (mano de obra) | 1.389 | 26895.45 | 37357.78 |
| % | % | Herramienta menor | 2 % | 357836.21 | 7156.72 |
|  |  | Costes directos |  |  | 364992.93 |
