# Demolición de losa metálica

- Propiedad del archivo: CYPE INGENIEROS, S.A.
- Formato: FIEBDC-3/2002
- Ámbito geográfico: Colombia
- Divisa: COP
- Costes indirectos: 3.00 %
- Gastos generales: 13.00 %
- Beneficio industrial: 6.00 %
- IVA: 16.00 %

## D Demoliciones

### DE Estructuras

#### DEA Acero

**DEA020** m² Demolición de losa metálica.
Demolición de losa de viguetas metálicas y entrevigado de revoltón cerámico formado por una o dos roscas de ladrillo cerámico y relleno de senos con triturado y mortero de cal, realizado con martillo neumático y equipo de oxicorte, previo levantado del piso y su base, y carga manual sobre camión o contenedor.
Criterio de valoración económica: El precio no incluye el levantado del piso.
Incluye: Replanteo de la superficie de losa a demoler. Demolición del elemento. Fragmentación de los escombros en piezas manejables. Retirada y acopio de escombros. Limpieza de los restos de obra. Carga manual de escombros sobre camión o contenedor.
Criterio de medición de proyecto: Superficie medida según documentación gráfica de Proyecto.
Criterio de medición de obra: Se medirá la superficie realmente demolida según especificaciones de Proyecto.

| Código | Ud | Descripción | Rendimiento | Precio | Importe |
|---|---|---|---|---|---|
| mq05mai030 | h | Martillo neumático. (maquinaria) | 0.232 | 11628.63 | 2697.84 |
| mq05pdm110 | h | Compresor portátil diesel media presión 10 m³/min. (maquinaria) | 0.116 | 19723.07 | 2287.88 |
| mq08sol010 | h | Equipo de oxicorte, con acetileno como combustible y oxígeno como comburente. (maquinaria) | 0.406 | 21005.63 | 8528.29 |
| mo019 | h | Oficial 1ª soldador. (mano de obra) | 0.490 | 26974.16 | 13217.34 |
| mo112 | h | Ayudante entendido. (mano de obra) | 0.280 | 19489.54 | 5457.07 |
| mo113 | h | Peón de obra blanca. (mano de obra) | 1.260 | 19175.79 | 24161.50 |
| % | % | Herramienta menor | 2 % | 56349.92 | 1127.00 |
|  |  | Costes directos |  |  | 57476.92 |
