# Demolición de zuncho, nervio "in situ" o viga de concreto armado

- Propiedad del archivo: CYPE INGENIEROS, S.A.
- Formato: FIEBDC-3/2002
- Ámbito geográfico: Colombia
- Divisa: COP
- Costes indirectos: 3.00 %
- Gastos generales: 13.00 %
- Beneficio industrial: 6.00 %
- IVA: 16.00 %

## D Demoliciones

### DE Estructuras

#### DEH Concreto

**DEH050** m³ Demolición de zuncho, nervio "in situ" o viga de concreto armado.
Demolición de nervio "in situ" de concreto armado, con medios manuales, martillo neumático y equipo de oxicorte, y carga manual sobre camión o contenedor.
Incluye: Demolición del elemento. Corte de las armaduras. Fragmentación de los escombros en piezas manejables. Retirada y acopio de escombros. Limpieza de los restos de obra. Carga manual de escombros sobre camión o contenedor.
Criterio de medición de proyecto: Volumen medido según documentación gráfica de Proyecto.
Criterio de medición de obra: Se medirá el volumen realmente demolido según especificaciones de Proyecto.

| Código | Ud | Descripción | Rendimiento | Precio | Importe |
|---|---|---|---|---|---|
| mq05mai030 | h | Martillo neumático. (maquinaria) | 5.796 | 11628.63 | 67399.54 |
| mq05pdm110 | h | Compresor portátil diesel media presión 10 m³/min. (maquinaria) | 2.898 | 19723.07 | 57157.46 |
| mq08sol010 | h | Equipo de oxicorte, con acetileno como combustible y oxígeno como comburente. (maquinaria) | 1.275 | 21005.63 | 26782.18 |
| mo019 | h | Oficial 1ª soldador. (mano de obra) | 1.540 | 26974.16 | 41540.21 |
| mo112 | h | Ayudante entendido. (mano de obra) | 7.000 | 19489.54 | 136426.78 |
| mo113 | h | Peón de obra blanca. (mano de obra) | 5.600 | 19175.79 | 107384.42 |
| % | % | Herramienta menor | 2 % | 436690.59 | 8733.81 |
|  |  | Costes directos |  |  | 445424.40 |
