# Demolición de zuncho, nervio "in situ" o viga de concreto armado

- Propiedad del archivo: CYPE INGENIEROS, S.A.
- Formato: FIEBDC-3/2002
- Ámbito geográfico: Colombia
- Divisa: COP
- Costes indirectos: 3.00 %
- Gastos generales: 13.00 %
- Beneficio industrial: 6.00 %
- IVA: 16.00 %

## D Demoliciones

### DE Estructuras

#### DEH Concreto

**DEH050** m³ Demolición de zuncho, nervio "in situ" o viga de concreto armado.
Demolición de zuncho de concreto armado, con medios manuales, martillo neumático y equipo de oxicorte, y carga manual sobre camión o contenedor.
Incluye: Demolición del elemento. Corte de las armaduras. Fragmentación de los escombros en piezas manejables. Retirada y acopio de escombros. Limpieza de los restos de obra. Carga manual de escombros sobre camión o contenedor.
Criterio de medición de proyecto: Volumen medido según documentación gráfica de Proyecto.
Criterio de medición de obra: Se medirá el volumen realmente demolido según especificaciones de Proyecto.

| Código | Ud | Descripción | Rendimiento | Precio | Importe |
|---|---|---|---|---|---|
| mq05mai030 | h | Martillo neumático. (maquinaria) | 6.376 | 11628.63 | 74144.14 |
| mq05pdm110 | h | Compresor portátil diesel media presión 10 m³/min. (maquinaria) | 3.188 | 19723.07 | 62877.15 |
| mq08sol010 | h | Equipo de oxicorte, con acetileno como combustible y oxígeno como comburente. (maquinaria) | 1.449 | 21005.63 | 30437.16 |
| mo019 | h | Oficial 1ª soldador. (mano de obra) | 1.750 | 26974.16 | 47204.78 |
| mo112 | h | Ayudante entendido. (mano de obra) | 7.700 | 19489.54 | 150069.46 |
| mo113 | h | Peón de obra blanca. (mano de obra) | 6.300 | 19175.79 | 120807.48 |
| % | % | Herramienta menor | 2 % | 485540.17 | 9710.80 |
|  |  | Costes directos |  |  | 495250.97 |
