# Demolición de losa de escalera de concreto

- Propiedad del archivo: CYPE INGENIEROS, S.A.
- Formato: FIEBDC-3/2002
- Ámbito geográfico: Colombia
- Divisa: COP
- Costes indirectos: 3.00 %
- Gastos generales: 13.00 %
- Beneficio industrial: 6.00 %
- IVA: 16.00 %

## D Demoliciones

### DE Estructuras

#### DEH Concreto

**DEH060** m² Demolición de losa de escalera de concreto.
Demolición de losa de escalera de concreto armado, hasta 25 cm de espesor, y peldaños, con medios manuales, martillo neumático y equipo de oxicorte, y carga manual sobre camión o contenedor.
Incluye: Demolición del elemento. Corte de las armaduras. Fragmentación de los escombros en piezas manejables. Retirada y acopio de escombros. Limpieza de los restos de obra. Carga manual de escombros sobre camión o contenedor.
Criterio de medición de proyecto: Superficie medida por su intradós en verdadera magnitud, según documentación gráfica de Proyecto.
Criterio de medición de obra: Se medirá, por el intradós, la superficie realmente demolida según especificaciones de Proyecto.

| Código | Ud | Descripción | Rendimiento | Precio | Importe |
|---|---|---|---|---|---|
| mq05mai030 | h | Martillo neumático. (maquinaria) | 0.927 | 11628.63 | 10779.74 |
| mq05pdm110 | h | Compresor portátil diesel media presión 10 m³/min. (maquinaria) | 0.464 | 19723.07 | 9151.50 |
| mq08sol010 | h | Equipo de oxicorte, con acetileno como combustible y oxígeno como comburente. (maquinaria) | 0.232 | 21005.63 | 4873.31 |
| mo019 | h | Oficial 1ª soldador. (mano de obra) | 0.280 | 28165.26 | 7886.27 |
| mo112 | h | Ayudante entendido. (mano de obra) | 1.120 | 20347.74 | 22789.47 |
| mo113 | h | Peón de obra blanca. (mano de obra) | 1.120 | 20015.53 | 22417.39 |
| % | % | Herramienta menor | 2 % | 77897.68 | 1557.95 |
|  |  | Costes directos |  |  | 79455.63 |
