# Demolición de entramado de madera

- Propiedad del archivo: CYPE INGENIEROS, S.A.
- Formato: FIEBDC-3/2002
- Ámbito geográfico: Colombia
- Divisa: COP
- Costes indirectos: 3.00 %
- Gastos generales: 13.00 %
- Beneficio industrial: 6.00 %
- IVA: 16.00 %

## D Demoliciones

### DE Estructuras

#### DEM Madera

**DEM100** m² Demolición de entramado de madera.
Demolición de entramado de madera, con medios manuales y motosierra, y carga manual sobre camión o contenedor.
Incluye: Demolición del elemento. Fragmentación de los escombros en piezas manejables. Retirada y acopio de escombros. Limpieza de los restos de obra. Carga manual de escombros sobre camión o contenedor.
Criterio de medición de proyecto: Superficie medida según documentación gráfica de Proyecto.
Criterio de medición de obra: Se medirá la superficie realmente demolida según especificaciones de Proyecto.

| Código | Ud | Descripción | Rendimiento | Precio | Importe |
|---|---|---|---|---|---|
| mq09sie010 | h | Motosierra a gasolina, de 50 cm de espada y 2 kW de potencia. (maquinaria) | 0.348 | 8550.46 | 2975.56 |
| mo020 | h | Oficial 1ª obra blanca. (mano de obra) | 0.420 | 26625.25 | 11182.61 |
| mo112 | h | Ayudante entendido. (mano de obra) | 0.420 | 19489.54 | 8185.61 |
| mo113 | h | Peón de obra blanca. (mano de obra) | 0.700 | 19175.79 | 13423.05 |
| % | % | Herramienta menor | 2 % | 35766.83 | 715.34 |
|  |  | Costes directos |  |  | 36482.17 |
