# Demolición de correa de madera

- Propiedad del archivo: CYPE INGENIEROS, S.A.
- Formato: FIEBDC-3/2002
- Ámbito geográfico: Colombia
- Divisa: COP
- Costes indirectos: 3.00 %
- Gastos generales: 13.00 %
- Beneficio industrial: 6.00 %
- IVA: 16.00 %

## D Demoliciones

### DE Estructuras

#### DEM Madera

**DEM110** m Demolición de correa de madera.
Demolición de correa de madera, con medios manuales y motosierra, y carga manual sobre camión o contenedor.
Incluye: Demolición del elemento. Fragmentación de los escombros en piezas manejables. Retirada y acopio de escombros. Limpieza de los restos de obra. Carga manual de escombros sobre camión o contenedor.
Criterio de medición de proyecto: Longitud medida según documentación gráfica de Proyecto.
Criterio de medición de obra: Se medirá la longitud realmente demolida según especificaciones de Proyecto.

| Código | Ud | Descripción | Rendimiento | Precio | Importe |
|---|---|---|---|---|---|
| mq09sie010 | h | Motosierra a gasolina, de 50 cm de espada y 2 kW de potencia. (maquinaria) | 0.139 | 8550.46 | 1188.51 |
| mo020 | h | Oficial 1ª obra blanca. (mano de obra) | 0.168 | 26625.25 | 4473.04 |
| mo112 | h | Ayudante entendido. (mano de obra) | 0.168 | 19489.54 | 3274.24 |
| mo113 | h | Peón de obra blanca. (mano de obra) | 0.280 | 19175.79 | 5369.22 |
| % | % | Herramienta menor | 2 % | 14305.01 | 286.10 |
|  |  | Costes directos |  |  | 14591.11 |
