# Demolición de frente de losa, de mampostería revestida

- Propiedad del archivo: CYPE INGENIEROS, S.A.
- Formato: FIEBDC-3/2002
- Ámbito geográfico: Colombia
- Divisa: COP
- Costes indirectos: 3.00 %
- Gastos generales: 13.00 %
- Beneficio industrial: 6.00 %
- IVA: 16.00 %

## D Demoliciones

### DF Fachadas

#### DFF Mamposterías

**DFF022** m² Demolición de frente de losa, de mampostería revestida.
Demolición de frente de losa, de mampostería revestida, formada por piezas especiales, con martillo neumático, sin afectar a la estabilidad de los elementos constructivos contiguos, y carga manual sobre camión o contenedor.
Criterio de valoración económica: El precio incluye la demolición del revestimiento.
Incluye: Demolición de la mampostería y sus revestimientos. Fragmentación de los escombros en piezas manejables. Retirada y acopio de escombros. Limpieza de los restos de obra. Carga manual de escombros sobre camión o contenedor.
Criterio de medición de proyecto: Longitud medida según documentación gráfica de Proyecto.
Criterio de medición de obra: Se medirá la longitud realmente ejecutada según especificaciones de Proyecto.

| Código | Ud | Descripción | Rendimiento | Precio | Importe |
|---|---|---|---|---|---|
| mq05mai030 | h | Martillo neumático. (maquinaria) | 0.133 | 11532.45 | 1533.82 |
| mq05pdm110 | h | Compresor portátil diesel media presión 10 m³/min. (maquinaria) | 0.133 | 19559.94 | 2601.47 |
| mo112 | h | Ayudante entendido. (mano de obra) | 0.161 | 18648.96 | 3002.48 |
| mo113 | h | Peón de obra blanca. (mano de obra) | 0.181 | 18348.75 | 3321.12 |
| % | % | Herramienta menor | 2 % | 10458.89 | 209.18 |
|  |  | Costes directos |  |  | 10668.07 |
