# Demolición de dintel prefabricado

- Propiedad del archivo: CYPE INGENIEROS, S.A.
- Formato: FIEBDC-3/2002
- Ámbito geográfico: Colombia
- Divisa: COP
- Costes indirectos: 3.00 %
- Gastos generales: 13.00 %
- Beneficio industrial: 6.00 %
- IVA: 16.00 %

## D Demoliciones

### DH Remates

#### DHE De exteriores

**DHE040** m Demolición de dintel prefabricado.
Demolición de dintel de piedra artificial, con medios manuales, sin deteriorar los elementos constructivos contiguos, y carga manual sobre camión o contenedor.
Incluye: Demolición del elemento. Fragmentación de los escombros en piezas manejables. Retirada y acopio de escombros. Limpieza de los restos de obra. Carga manual de escombros sobre camión o contenedor.
Criterio de medición de proyecto: Longitud medida según documentación gráfica de Proyecto.
Criterio de medición de obra: Se medirá la longitud realmente demolida según especificaciones de Proyecto.

| Código | Ud | Descripción | Rendimiento | Precio | Importe |
|---|---|---|---|---|---|
| mo020 | h | Oficial 1ª obra blanca. (mano de obra) | 0.286 | 26625.25 | 7614.82 |
| mo113 | h | Peón de obra blanca. (mano de obra) | 0.286 | 19175.79 | 5484.28 |
| % | % | Herramienta menor | 2 % | 13099.10 | 261.98 |
|  |  | Costes directos |  |  | 13361.08 |
