# Demolición de vierteaguas

- Propiedad del archivo: CYPE INGENIEROS, S.A.
- Formato: FIEBDC-3/2002
- Ámbito geográfico: Colombia
- Divisa: COP
- Costes indirectos: 3.00 %
- Gastos generales: 13.00 %
- Beneficio industrial: 6.00 %
- IVA: 16.00 %

## D Demoliciones

### DH Remates

#### DHE De exteriores

**DHE100** m Demolición de vierteaguas.
Levantado de vierteaguas de concreto polímero situado entre las jambas del hueco cubriendo los alféizares y picado del material adhesivo adherido a su superficie, con medios manuales y recuperación del material para su posterior reutilización, sin deteriorar los elementos constructivos contiguos, y carga manual sobre camión o contenedor.
Incluye: Levantado del elemento. Clasificación y etiquetado. Acopio de los materiales a reutilizar. Carga manual del material a reutilizar sobre camión. Retirada y acopio de los restos de obra. Limpieza de los restos de obra. Carga manual de los restos de obra sobre camión o contenedor.
Criterio de medición de proyecto: Longitud medida según documentación gráfica de Proyecto.
Criterio de medición de obra: Se medirá la longitud realmente demolida según especificaciones de Proyecto.

| Código | Ud | Descripción | Rendimiento | Precio | Importe |
|---|---|---|---|---|---|
| mq06hor010 | h | Concretera eléctrica con una capacidad de amasado de 160 l. (maquinaria) | 0.017 | 8779.49 | 149.25 |
| mo020 | h | Oficial 1ª obra blanca. (mano de obra) | 0.243 | 27792.28 | 6753.52 |
| mo113 | h | Peón de obra blanca. (mano de obra) | 0.243 | 20015.53 | 4863.77 |
| % | % | Herramienta menor | 2 % | 11766.54 | 235.33 |
|  |  | Costes directos |  |  | 12001.87 |
