# Demolición de vierteaguas

- Propiedad del archivo: CYPE INGENIEROS, S.A.
- Formato: FIEBDC-3/2002
- Ámbito geográfico: Colombia
- Divisa: COP
- Costes indirectos: 3.00 %
- Gastos generales: 13.00 %
- Beneficio industrial: 6.00 %
- IVA: 16.00 %

## D Demoliciones

### DH Remates

#### DHE De exteriores

**DHE100** m Demolición de vierteaguas.
Levantado de vierteaguas prefabricado de concreto situado entre las jambas del hueco cubriendo los alféizares y picado del material adhesivo adherido a su superficie, con medios manuales y recuperación, acopio y colocación del material en el mismo emplazamiento, sin deteriorar los elementos constructivos contiguos, y carga manual sobre camión o contenedor.
Incluye: Levantado del elemento. Clasificación y etiquetado. Acopio de los materiales a reutilizar. Reposición del elemento. Retirada y acopio de los restos de obra. Limpieza de los restos de obra. Carga manual de los restos de obra sobre camión o contenedor.
Criterio de medición de proyecto: Longitud medida según documentación gráfica de Proyecto.
Criterio de medición de obra: Se medirá la longitud realmente demolida según especificaciones de Proyecto.

| Código | Ud | Descripción | Rendimiento | Precio | Importe |
|---|---|---|---|---|---|
| mt08aaa010a | m³ | Agua. (material) | 0.006 | 3281.16 | 19.69 |
| mt01arg005a | t | Arena de cantera, para mortero preparado en obra. (material) | 0.009 | 45135.97 | 406.22 |
| mt08cem000d | kg | Cemento gris en sacos. (material) | 2.280 | 483.43 | 1102.22 |
| mt08adt010 | kg | Aditivo hidrófugo para impermeabilización de morteros u concretos. (material) | 0.046 | 2624.93 | 120.75 |
| mt09lec010b | m³ | Lechada de cemento blanco BL 22,5 X. (material) | 0.001 | 394086.06 | 394.09 |
| mt09mcr235 | kg | Mortero de juntas para prefabricados de concreto y piedra artificial, compuesto de cemento, agregados, pigmentos y aditivos especiales. (material) | 0.038 | 5205.31 | 197.80 |
| mt28pcs010a | l | Protector hidrófugo en base acuosa, incoloro, autolimpiable, repelente del agua y la suciedad, para tratamiento superficial hidrofugante, para aplicar con brocha sobre superficies de piedra natural o piedra artificial. (material) | 0.100 | 23950.30 | 2395.03 |
| mq06hor010 | h | Concretera eléctrica con una capacidad de amasado de 160 l. (maquinaria) | 0.017 | 8706.88 | 148.02 |
| mo020 | h | Oficial 1ª obra blanca. (mano de obra) | 0.550 | 25476.92 | 14012.31 |
| mo113 | h | Peón de obra blanca. (mano de obra) | 0.309 | 18348.75 | 5669.76 |
| % | % | Herramienta menor | 2 % | 24465.89 | 489.32 |
|  |  | Costes directos |  |  | 24955.21 |
