# Desmontaje de centralización de medidores

- Propiedad del archivo: CYPE INGENIEROS, S.A.
- Formato: FIEBDC-3/2002
- Ámbito geográfico: Colombia
- Divisa: COP
- Costes indirectos: 3.00 %
- Gastos generales: 13.00 %
- Beneficio industrial: 6.00 %
- IVA: 16.00 %

## D Demoliciones

### DI Instalaciones

#### DIE Eléctricas

**DIE040** Ud Desmontaje de centralización de medidores.
Desmontaje de centralización de medidores instalada en cuarto o armario de medidores, formada por 2 módulos, con medios manuales, y carga manual sobre camión o contenedor.
Incluye: Desmontaje del elemento. Retirada y acopio del material desmontado. Limpieza de los restos de obra. Carga manual del material desmontado y restos de obra sobre camión o contenedor.
Criterio de medición de proyecto: Número de unidades previstas, según documentación gráfica de Proyecto.
Criterio de medición de obra: Se medirá el número de unidades realmente desmontadas según especificaciones de Proyecto.

| Código | Ud | Descripción | Rendimiento | Precio | Importe |
|---|---|---|---|---|---|
| mo003 | h | Maestro electricista. (mano de obra) | 0.207 | 27359.16 | 5663.35 |
| mo102 | h | Ayudante electricista. (mano de obra) | 0.207 | 19865.18 | 4112.09 |
| % | % | Herramienta menor | 2 % | 9775.44 | 195.51 |
|  |  | Costes directos |  |  | 9970.95 |
