# Desmontaje de red de gas

- Propiedad del archivo: CYPE INGENIEROS, S.A.
- Formato: FIEBDC-3/2002
- Ámbito geográfico: Colombia
- Divisa: COP
- Costes indirectos: 3.00 %
- Gastos generales: 13.00 %
- Beneficio industrial: 6.00 %
- IVA: 16.00 %

## D Demoliciones

### DI Instalaciones

#### DIG Gas

**DIG100** Ud Desmontaje de red de gas.
Desmontaje de red de instalación de gas sin vaina, en vivienda unifamiliar de 90 m² de superficie construida; con medios manuales, y eliminación de válvulas, fijaciones y demás accesorios superficiales, y carga manual sobre camión o contenedor.
Criterio de valoración económica: El precio incluye el desmontaje de las válvulas, de los accesorios y de los soportes de fijación y la obturación de las conducciones conectadas al elemento.
Incluye: Desmontaje del elemento. Obturación de las conducciones conectadas a la instalación. Retirada y acopio del material desmontado. Limpieza de los restos de obra. Carga manual del material desmontado y restos de obra sobre camión o contenedor.
Criterio de medición de proyecto: Número de unidades previstas, según documentación gráfica de Proyecto.
Criterio de medición de obra: Se medirá el número de unidades realmente desmontadas según especificaciones de Proyecto.

| Código | Ud | Descripción | Rendimiento | Precio | Importe |
|---|---|---|---|---|---|
| mo112 | h | Ayudante entendido. (mano de obra) | 2.212 | 19489.54 | 43110.86 |
| mo113 | h | Peón de obra blanca. (mano de obra) | 1.106 | 19175.79 | 21208.42 |
| % | % | Herramienta menor | 2 % | 64319.28 | 1286.39 |
|  |  | Costes directos |  |  | 65605.67 |
