# Desmontaje de mampara

- Propiedad del archivo: CYPE INGENIEROS, S.A.
- Formato: FIEBDC-3/2002
- Ámbito geográfico: Colombia
- Divisa: COP
- Costes indirectos: 3.00 %
- Gastos generales: 13.00 %
- Beneficio industrial: 6.00 %
- IVA: 16.00 %

## D Demoliciones

### DP Paredes

#### DPM Mamparas

**DPM010** m² Desmontaje de mampara.
Desmontaje de mampara separadora ciega formada por paneles de madera, con medios manuales y recuperación del material para su posterior ubicación en otro emplazamiento, sin deteriorar los elementos constructivos a los que se sujeta, y carga manual sobre camión o contenedor.
Incluye: Desmontaje del elemento. Clasificación y etiquetado. Acopio de los materiales a reutilizar. Carga manual del material a reutilizar sobre camión. Retirada y acopio de los restos de obra. Limpieza de los restos de obra. Carga manual de los restos de obra sobre camión o contenedor.
Criterio de medición de proyecto: Superficie medida según documentación gráfica de Proyecto.
Criterio de medición de obra: Se medirá la superficie realmente desmontada según especificaciones de Proyecto.

| Código | Ud | Descripción | Rendimiento | Precio | Importe |
|---|---|---|---|---|---|
| mo011 | h | Oficial 1ª montador. (mano de obra) | 0.558 | 27359.16 | 15266.41 |
| mo080 | h | Ayudante montador. (mano de obra) | 0.558 | 19903.05 | 11105.90 |
| % | % | Herramienta menor | 2 % | 26372.31 | 527.45 |
|  |  | Costes directos |  |  | 26899.76 |
