# Demolición completa de cubierta plana transitable, ventilada

- Propiedad del archivo: CYPE INGENIEROS, S.A.
- Formato: FIEBDC-3/2002
- Ámbito geográfico: Colombia
- Divisa: COP
- Costes indirectos: 3.00 %
- Gastos generales: 13.00 %
- Beneficio industrial: 6.00 %
- IVA: 16.00 %

## D Demoliciones

### DQ Cubiertas

#### DQA Planas

**DQA020** m² Demolición completa de cubierta plana transitable, ventilada.
Demolición completa de cubierta plana transitable, ventilada, con piso flotante de baldosas sobre soportes regulables; con martillo neumático, sin afectar a la estabilidad de los elementos constructivos contiguos, y carga manual sobre camión o contenedor.
Criterio de valoración económica: El precio incluye la demolición de todas las capas que componen la cubierta, incluyendo la capa de formación de pendientes y la demolición de los sumideros.
Incluye: Demolición del elemento. Fragmentación de los escombros en piezas manejables. Retirada y acopio de escombros. Limpieza de los restos de obra. Carga manual de escombros sobre camión o contenedor.
Criterio de medición de proyecto: Superficie medida según documentación gráfica de Proyecto.
Criterio de medición de obra: Se medirá la superficie realmente demolida según especificaciones de Proyecto.

| Código | Ud | Descripción | Rendimiento | Precio | Importe |
|---|---|---|---|---|---|
| mo112 | h | Ayudante entendido. (mano de obra) | 0.139 | 19489.54 | 2709.05 |
| mo113 | h | Peón de obra blanca. (mano de obra) | 1.234 | 19175.79 | 23662.92 |
| % | % | Herramienta menor | 2 % | 26371.97 | 527.44 |
|  |  | Costes directos |  |  | 26899.41 |
