# Demolición completa de cubierta plana no transitable, ajardinada

- Propiedad del archivo: CYPE INGENIEROS, S.A.
- Formato: FIEBDC-3/2002
- Ámbito geográfico: Colombia
- Divisa: COP
- Costes indirectos: 3.00 %
- Gastos generales: 13.00 %
- Beneficio industrial: 6.00 %
- IVA: 16.00 %

## D Demoliciones

### DQ Cubiertas

#### DQA Planas

**DQA050** m² Demolición completa de cubierta plana no transitable, ajardinada.
Demolición completa de cubierta plana no transitable, ajardinada, con capa de protección de tierra vegetal de 25 cm de espesor medio, con martillo neumático, sin afectar a la estabilidad de los elementos constructivos contiguos, y carga manual sobre camión o contenedor.
Criterio de valoración económica: El precio incluye la demolición de todas las capas que componen la cubierta, incluyendo la capa de formación de pendientes y la demolición de los sumideros.
Incluye: Demolición del elemento. Fragmentación de los escombros en piezas manejables. Retirada y acopio de escombros. Limpieza de los restos de obra. Carga manual de escombros sobre camión o contenedor.
Criterio de medición de proyecto: Superficie medida según documentación gráfica de Proyecto.
Criterio de medición de obra: Se medirá la superficie realmente demolida según especificaciones de Proyecto.

| Código | Ud | Descripción | Rendimiento | Precio | Importe |
|---|---|---|---|---|---|
| mq05mai030 | h | Martillo neumático. (maquinaria) | 0.116 | 11628.63 | 1348.92 |
| mq05pdm110 | h | Compresor portátil diesel media presión 10 m³/min. (maquinaria) | 0.116 | 19723.07 | 2287.88 |
| mo112 | h | Ayudante entendido. (mano de obra) | 0.139 | 19489.54 | 2709.05 |
| mo113 | h | Peón de obra blanca. (mano de obra) | 1.146 | 19175.79 | 21975.46 |
| % | % | Herramienta menor | 2 % | 28321.31 | 566.43 |
|  |  | Costes directos |  |  | 28887.74 |
