# Demolición de revestimiento con piezas de piedra natural

- Propiedad del archivo: CYPE INGENIEROS, S.A.
- Formato: FIEBDC-3/2002
- Ámbito geográfico: Colombia
- Divisa: COP
- Costes indirectos: 3.00 %
- Gastos generales: 13.00 %
- Beneficio industrial: 6.00 %
- IVA: 16.00 %

## D Demoliciones

### DR Revestimientos y trasdosados

#### DRC De piezas rígidas en paramentos verticales

**DRC020** m² Demolición de revestimiento con piezas de piedra natural.
Demolición de revestimiento con piezas de piedra natural, con medios manuales, sin afectar a la estabilidad del paramento, y carga manual sobre camión o contenedor.
Criterio de valoración económica: El precio incluye el desmontaje del sistema mecánico de anclaje al paramento de fachada y la demolición de los remates de fachada.
Incluye: Demolición del elemento. Fragmentación de los escombros en piezas manejables. Retirada y acopio de escombros. Limpieza de los restos de obra. Carga manual de escombros sobre camión o contenedor.
Criterio de medición de proyecto: Superficie medida según documentación gráfica de Proyecto.
Criterio de medición de obra: Se medirá la superficie realmente demolida según especificaciones de Proyecto.

| Código | Ud | Descripción | Rendimiento | Precio | Importe |
|---|---|---|---|---|---|
| mo020 | h | Oficial 1ª obra blanca. (mano de obra) | 0.417 | 25476.92 | 10623.88 |
| mo113 | h | Peón de obra blanca. (mano de obra) | 0.417 | 18348.75 | 7651.43 |
| % | % | Herramienta menor | 2 % | 18275.31 | 365.51 |
|  |  | Costes directos |  |  | 18640.82 |
