# Levantado de rejilla electrosoldada en vallado de terreno

- Propiedad del archivo: CYPE INGENIEROS, S.A.
- Formato: FIEBDC-3/2002
- Ámbito geográfico: Colombia
- Divisa: COP
- Costes indirectos: 3.00 %
- Gastos generales: 13.00 %
- Beneficio industrial: 6.00 %
- IVA: 16.00 %

## D Demoliciones

### DU Urbanización interior del terreno

#### DUV Cerramientos exteriores

**DUV060** m Levantado de rejilla electrosoldada en vallado de terreno.
Levantado de rejilla electrosoldada en vallado de terreno, con una altura menor de 2 m, con medios manuales y equipo de oxicorte, y carga manual sobre camión o contenedor.
Criterio de valoración económica: El precio incluye el desmontaje de los accesorios y de los elementos de fijación, pero no incluye la demolición de la cimentación.
Incluye: Levantado del elemento. Fragmentación de los escombros en piezas manejables. Retirada y acopio de escombros. Limpieza de los restos de obra. Carga manual del material levantado y restos de obra sobre camión o contenedor.
Criterio de medición de proyecto: Longitud medida según documentación gráfica de Proyecto.
Criterio de medición de obra: Se medirá la longitud realmente desmontada según especificaciones de Proyecto.

| Código | Ud | Descripción | Rendimiento | Precio | Importe |
|---|---|---|---|---|---|
| mq08sol010 | h | Equipo de oxicorte, con acetileno como combustible y oxígeno como comburente. (maquinaria) | 0.116 | 20831.90 | 2416.50 |
| mo019 | h | Oficial 1ª soldador. (mano de obra) | 0.140 | 25810.78 | 3613.51 |
| mo112 | h | Ayudante entendido. (mano de obra) | 0.210 | 18648.96 | 3916.28 |
| mo113 | h | Peón de obra blanca. (mano de obra) | 0.420 | 18348.75 | 7706.48 |
| % | % | Herramienta menor | 2 % | 17652.77 | 353.06 |
|  |  | Costes directos |  |  | 18005.83 |
