# Acero laminado S355JR

- Propiedad del archivo: CYPE INGENIEROS, S.A.
- Formato: FIEBDC-3/2002
- Ámbito geográfico: Colombia
- Costes indirectos: 3.00 %
- Gastos generales: 13.00 %
- Beneficio industrial: 6.00 %
- IVA: 16.00 %

## E Estructuras

### EA Acero

#### EAZ Refuerzos

**EAZ010** kg Acero laminado S355JR, en pieza simple de perfiles laminados en caliente de las series L, LD, T, redondo, cuadrado, rectangular y pletina, acabado galvanizado en caliente, conformando elementos de anclaje, trabajado en taller y fijado mecánicamente con tornillos de acero, para refuerzo estructural colocado a una altura de hasta 3 m.
Acero laminado S355JR, en pieza simple de perfiles laminados en caliente de las series L, LD, T, redondo, cuadrado, rectangular y pletina, acabado galvanizado en caliente, conformando elementos de anclaje, trabajado en taller y fijado mecánicamente con tornillos de acero normalizados según ISO 898-1, para refuerzo estructural colocado a una altura de hasta 3 m. Incluso parte proporcional de limpieza y preparación del plano de apoyo, replanteo, nivelación y aplomado, ejecución de taladros, colocación de tornillos, cortes y despuntes.
Incluye: Limpieza y preparación del plano de apoyo. Replanteo y marcado de los ejes. Ejecución de los taladros. Colocación del elemento con tornillos. Nivelación y aplomado.
Criterio de medición de proyecto: Peso nominal medido según documentación gráfica de Proyecto.
Criterio de medición de obra: Se determinará, a partir del peso obtenido en báscula oficial de las unidades llegadas a obra, el peso de las unidades realmente ejecutadas según especificaciones de Proyecto.

| Código | Ud | Descripción | Rendimiento | Precio | Importe |
|---|---|---|---|---|---|
| mt07ala240xa | kg | Acero laminado S355JR, en pieza simple de perfiles laminados en caliente de las series L, LD, T, redondo, cuadrado, rectangular y pletina, acabado galvanizado en caliente, conformando elementos de anclaje, trabajado en taller, fijado en obra mecánicamente, incluso parte proporcional de tornillos de acero normalizados según ISO 898-1, aplicado en refuerzos estructurales. (material) | 1.000 | 2.05 | 2.05 |
| op00cor020 |  | Cortadora manual de metal, de disco. | 1.000 | 0.00 | 0.00 |
| op00tal010 |  | Taladro. | 1.000 | 0.00 | 0.00 |
| mo042 | h | Oficial 1ª montador de estructura metálica. (mano de obra) | 0.037 | 4.53 | 0.17 |
| mo085 | h | Ayudante montador de estructura metálica. (mano de obra) | 0.037 | 3.08 | 0.11 |
| % | % | Costes directos complementarios | 2 % | 2.33 | 0.05 |
|  |  | Costes directos |  |  | 2.38 |
