# Arco de dovelas de piedra natural

- Propiedad del archivo: CYPE INGENIEROS, S.A.
- Formato: FIEBDC-3/2002
- Ámbito geográfico: Colombia
- Divisa: COP
- Costes indirectos: 3.00 %
- Gastos generales: 13.00 %
- Beneficio industrial: 6.00 %
- IVA: 16.00 %

## E Estructuras

### EC Cantería

#### ECR Arcos

**ECR010** m Arco de dovelas de piedra natural.
Arco de piedra natural granítica formado por dovelas de 60x40x40 cm, acabado abujardado, escuadradas y trabajadas en taller, con sección trapezoidal según plano de detalle, colocadas con mortero de cemento confeccionado en obra, con 300 kg/m³ de cemento, color gris, con aditivo hidrófugo, dosificación 1:5, suministrado a granel; montaje y desmontaje de cimbras y apeos.
Incluye: Montaje de cimbras y apeos. Replanteo de las dovelas. Preparación del mortero. Colocación de las dovelas. Tanteo con regla, nivel y plomada, rectificando su posición mediante golpeo. Retundido, refino y rejuntado del conjunto del arco. Limpieza del paramento. Desmontaje de cimbras y apeos. Repaso del intradós.
Criterio de medición de proyecto: Longitud medida por su mayor desarrollo lineal, según documentación gráfica de Proyecto.
Criterio de medición de obra: Se medirá, por su mayor desarrollo lineal, la longitud realmente ejecutada según especificaciones de Proyecto.

| Código | Ud | Descripción | Rendimiento | Precio | Importe |
|---|---|---|---|---|---|
| mt06dpn010c | Ud | Dovela de piedra natural granítica de 60x40x40 cm, acabado abujardado. (material) | 1.660 | 369491.22 | 613355.43 |
| mt08cim020 | m | Camón de madera para formación de arco. (material) | 1.000 | 167339.19 | 167339.19 |
| mt08cim030a | m³ | Madera de pino para formación de cimbra. (material) | 0.150 | 777635.06 | 116645.26 |
| mt08aaa010a | m³ | Agua. (material) | 0.004 | 3281.16 | 13.12 |
| mt01arg005a | t | Arena de cantera, para mortero preparado en obra. (material) | 0.032 | 45135.97 | 1444.35 |
| mt08cet020e | t | Cemento CEM II / A-L 32,5 N, a granel. (material) | 0.006 | 196077.12 | 1176.46 |
| mt08adt010 | kg | Aditivo hidrófugo para impermeabilización de morteros u concretos. (material) | 0.121 | 2624.93 | 317.62 |
| mq06hor010 | h | Concretera eléctrica con una capacidad de amasado de 160 l. (maquinaria) | 0.016 | 8706.88 | 139.31 |
| mo022 | h | Oficial 1ª colocador de piedra natural. (mano de obra) | 5.215 | 25476.92 | 132862.14 |
| mo060 | h | Ayudante colocador de piedra natural. (mano de obra) | 5.438 | 19044.65 | 103564.81 |
| % | % | Herramienta menor | 2 % | 1136857.69 | 22737.15 |
|  |  | Costes directos |  |  | 1159594.84 |
