# Relleno y reparación de juntas con mortero de cal en muros de mampostería

- Propiedad del archivo: CYPE INGENIEROS, S.A.
- Formato: FIEBDC-3/2002
- Ámbito geográfico: Colombia
- Divisa: COP
- Costes indirectos: 3.00 %
- Gastos generales: 13.00 %
- Beneficio industrial: 6.00 %
- IVA: 16.00 %

## E Estructuras

### EC Cantería

#### ECY Reparaciones

**ECY010** m² Relleno y reparación de juntas con mortero de cal en muros de mampostería.
Aplicación manual mediante palaustre de mortero de cal, de elevadas resistencias mecánicas y permeabilidad al vapor de agua, para relleno y reparación de juntas en muro de mampostería, en restauraciones estructurales, una vez el soporte esté saneado y libre de restos de trabajos anteriores.
Incluye: Saneado y limpieza previa de la superficie. Saturación del soporte con agua a baja presión. Eliminación del agua sobrante con aire comprimido. Aplicación del mortero. Limpieza final del elemento.
Criterio de medición de proyecto: Superficie medida según documentación gráfica de Proyecto.
Criterio de medición de obra: Se medirá la superficie realmente ejecutada según especificaciones de Proyecto.

| Código | Ud | Descripción | Rendimiento | Precio | Importe |
|---|---|---|---|---|---|
| mt08aaa010a | m³ | Agua. (material) | 0.020 | 3289.66 | 65.79 |
| mt09mck010c | kg | Mortero de cal, compuesto por cal hidráulica natural, con resistencia a compresión de 3,5 a 10 N/mm², puzolanas, arenas de sílice y de mármol blanco y polvo de mármol, resistencia a compresión 5 N/mm², con muy bajo contenido de sustancias orgánicas volátiles (VOC); para uso en elementos ubicados en el interior y en el exterior del edificio, sujetos a requisitos estructurales, M-5. (material) | 15.000 | 1190.06 | 17850.90 |
| mo020 | h | Oficial 1ª obra blanca. (mano de obra) | 0.278 | 26625.25 | 7401.82 |
| mo113 | h | Peón de obra blanca. (mano de obra) | 0.278 | 19175.79 | 5330.87 |
| % | % | Herramienta menor | 2 % | 30649.38 | 612.99 |
|  |  | Costes directos |  |  | 31262.37 |
