# Inyección de lechada de cal hidratada para la consolidación de muros de mampostería

- Propiedad del archivo: CYPE INGENIEROS, S.A.
- Formato: FIEBDC-3/2002
- Ámbito geográfico: Colombia
- Divisa: COP
- Costes indirectos: 3.00 %
- Gastos generales: 13.00 %
- Beneficio industrial: 6.00 %
- IVA: 16.00 %

## E Estructuras

### EC Cantería

#### ECY Reparaciones

**ECY023** m Inyección de lechada de cal hidratada para la consolidación de muros de mampostería.
Inyección a baja presión o por gravedad desde los orificios más elevados de las juntas del muro de mampostería, con 6 kg/m de lechada, de cal hidráulica natural, con resistencia a compresión de 5 a 15 N/mm², cargas puzolánicas, agregados seleccionados y otros aditivos, aplicada mediante equipo de inyección a baja presión (máximo 1 atm por boquilla), para la consolidación de muros de mampostería de menos de 30 cm de espesor.
Incluye: Premezclado de los componentes de la lechada. Conexión de la manguera con los inyectores. Inyección de la lechada. Desconexión de la manguera. Limpieza superficial.
Criterio de medición de proyecto: Longitud de la junta inyectada, medida según documentación gráfica de Proyecto.
Criterio de medición de obra: Se medirá la longitud realmente ejecutada según especificaciones de Proyecto.

| Código | Ud | Descripción | Rendimiento | Precio | Importe |
|---|---|---|---|---|---|
| mt09rep110a | kg | Lechada, compuesta por cal hidráulica natural, con resistencia a compresión de 5 a 15 N/mm², cargas puzolánicas, agregados seleccionados y otros aditivos, para aplicar en inyecciones de consolidación en muros de mampostería, tipo M-10, para uso en elementos ubicados en el interior de las construcciones, sujetos a requisitos estructurales. (material) | 6.000 | 3218.53 | 19311.18 |
| mq06eim010 | h | Equipo de inyección manual de morteros fluidos y resinas. (maquinaria) | 0.209 | 4389.24 | 917.35 |
| mo020 | h | Oficial 1ª obra blanca. (mano de obra) | 0.250 | 26625.25 | 6656.31 |
| mo113 | h | Peón de obra blanca. (mano de obra) | 0.250 | 19175.79 | 4793.95 |
| % | % | Herramienta menor | 2 % | 31678.79 | 633.58 |
|  |  | Costes directos |  |  | 32312.37 |
