# Muro de mampostería, de ladrillo cerámico

- Propiedad del archivo: CYPE INGENIEROS, S.A.
- Formato: FIEBDC-3/2002
- Ámbito geográfico: Colombia
- Divisa: COP
- Costes indirectos: 3.00 %
- Gastos generales: 13.00 %
- Beneficio industrial: 6.00 %
- IVA: 16.00 %

## E Estructuras

### EF Mampostería

#### EFM Muros

**EFM010** m³ Muro de mampostería, de ladrillo cerámico.
Muro de 1 pie de espesor de mampostería de ladrillo cerámico visto macizo de elaboración mecánica, color rojo, 24x11,5x5 cm, con juntas horizontales y verticales de 20 mm de espesor, junta rehundida, recibida con mortero de cemento confeccionado en obra, con 250 kg/m³ de cemento, color gris, dosificación 1:6, suministrado en sacos.
Incluye: Limpieza y preparación de la superficie de apoyo. Replanteo. Colocación y aplomado de miras de referencia. Tendido de hilos entre miras. Colocación de plomos fijos en las aristas. Preparación del mortero. Colocación de las piezas por hiladas a nivel. Repaso de juntas y limpieza.
Criterio de medición de proyecto: Volumen medido según documentación gráfica de Proyecto.
Criterio de medición de obra: Se medirá el volumen realmente ejecutado según especificaciones de Proyecto.

| Código | Ud | Descripción | Rendimiento | Precio | Importe |
|---|---|---|---|---|---|
| mt05mmq010a | Ud | Ladrillo cerámico visto macizo de elaboración mecánica, color rojo, 24x11,5x5 cm, densidad 1300 kg/m³. (material) | 481.250 | 1434.63 | 690415.69 |
| mt08aaa010a | m³ | Agua. (material) | 0.065 | 3281.16 | 213.28 |
| mt01arg005a | t | Arena de cantera, para mortero preparado en obra. (material) | 0.529 | 45135.97 | 23876.93 |
| mt08cem000d | kg | Cemento gris en sacos. (material) | 81.900 | 483.43 | 39592.92 |
| mq06hor010 | h | Concretera eléctrica con una capacidad de amasado de 160 l. (maquinaria) | 0.264 | 8706.88 | 2298.62 |
| mo021 | h | Oficial 1ª obra gris. (mano de obra) | 10.677 | 25476.92 | 272017.07 |
| mo114 | h | Peón de obra gris. (mano de obra) | 5.338 | 18348.75 | 97945.63 |
| % | % | Herramienta menor | 2 % | 1126360.14 | 22527.20 |
|  |  | Costes directos |  |  | 1148887.34 |
