# Regularización de muros de mampostería con mortero de cemento

- Propiedad del archivo: CYPE INGENIEROS, S.A.
- Formato: FIEBDC-3/2002
- Ámbito geográfico: Colombia
- Divisa: COP
- Costes indirectos: 3.00 %
- Gastos generales: 13.00 %
- Beneficio industrial: 6.00 %
- IVA: 16.00 %

## E Estructuras

### EF Mampostería

#### EFY Reparaciones

**EFY035** m² Regularización de muros de mampostería con mortero de cemento.
Regularización de muro de mampostería con mortero cementoso bicomponente reforzado con fibras, color gris, aplicado manualmente, en una capa, de 10 mm de espesor total, para aplicación posterior de refuerzo estructural con mortero de cemento.
Criterio de valoración económica: El precio no incluye el refuerzo estructural con mortero de cemento.
Incluye: Limpieza previa de la superficie. Saturación del soporte con agua a baja presión. Eliminación del agua sobrante con aire comprimido. Preparación de la mezcla. Aplicación de la capa de regularización.
Criterio de medición de proyecto: Superficie medida según documentación gráfica de Proyecto.
Criterio de medición de obra: Se medirá la superficie realmente ejecutada según especificaciones de Proyecto.

| Código | Ud | Descripción | Rendimiento | Precio | Importe |
|---|---|---|---|---|---|
| mt09rem060f | kg | Mortero cementoso bicomponente reforzado con fibras, color gris, compuesto de cementos de alta resistencia, agregados seleccionados, aditivos especiales y polímeros sintéticos en dispersión acuosa, permeable al vapor de agua y de alta resistencia mecánica y alta ductilidad, para aplicar con llana o palaustre, previo amasado con agua. (material) | 18.500 | 4767.87 | 88205.60 |
| mo020 | h | Oficial 1ª obra blanca. (mano de obra) | 0.214 | 26625.25 | 5697.80 |
| mo113 | h | Peón de obra blanca. (mano de obra) | 0.214 | 19175.79 | 4103.62 |
| % | % | Herramienta menor | 2 % | 98007.02 | 1960.14 |
|  |  | Costes directos |  |  | 99967.16 |
