# Refuerzo de viga descolgada de concreto armado, mediante recrecido con concreto armado

- Propiedad del archivo: CYPE INGENIEROS, S.A.
- Formato: FIEBDC-3/2002
- Ámbito geográfico: Colombia
- Divisa: COP
- Costes indirectos: 3.00 %
- Gastos generales: 13.00 %
- Beneficio industrial: 6.00 %
- IVA: 16.00 %

## E Estructuras

### EH Concreto armado

#### EHH Refuerzos con concreto

**EHH030** m Refuerzo de viga descolgada de concreto armado, mediante recrecido con concreto armado.
Refuerzo de viga de concreto armado de 20 cm de alma, mediante recrecido de concreto armado de 10 cm en la cara inferior, realizado con concreto f'c=210 kg/cm² (21 MPa), clase de exposición F0 S0 P0 C0, tamaño máximo del agregado 12,5 mm, manejabilidad blanda, fabricado en planta, y fundido con bomba, y acero Grado 60 (fy=4200 kg/cm²), con una cuantía de 40 kg/m³; previa aplicación de una capa continua de adhesivo tixotrópico de dos componentes a base de resina epoxi, sobre la superficie del concreto endurecido.
Criterio de valoración económica: El precio incluye el montaje y desmontaje del sistema de encofrado y el figurado del acero (corte y doblez) y el armado en el lugar definitivo de su colocación en obra.
Incluye: Picado y saneado de la cara inferior de la viga. Conexión directa entre armaduras original y de refuerzo. Limpieza de la superficie de concreto. Aplicación del adhesivo. Montaje del sistema de encofrado. Fundido del concreto. Desmontaje del sistema de encofrado. Limpieza de los restos.
Criterio de medición de proyecto: Longitud medida a ejes, según documentación gráfica de Proyecto.
Criterio de medición de obra: Se medirá, a ejes, la longitud realmente ejecutada según especificaciones de Proyecto.

| Código | Ud | Descripción | Rendimiento | Precio | Importe |
|---|---|---|---|---|---|
| mt09reh120a | kg | Adhesivo tixotrópico de dos componentes a base de resina epoxi, para la correcta unión entre el concreto fresco y el concreto endurecido o para mejorar la adherencia del concreto endurecido y el acero. (material) | 0.660 | 24567.32 | 16214.43 |
| mt10haf050qbc | m³ | Concreto f'c=210 kg/cm² (21 MPa), clase de exposición F0 S0 P0 C0, tamaño máximo del agregado 12,5 mm, manejabilidad blanda, fabricado en planta, según NSR-10 y ACI 318. (material) | 0.042 | 339029.37 | 14239.23 |
| mt07aco060a | kg | Acero en barras corrugadas, Grado 60 (fy=4200 kg/cm²), de varios diámetros, según NTC 2289 y ASTM A 706. (material) | 1.632 | 2109.85 | 3443.28 |
| mt08var050 | kg | Alambre galvanizado para atar, de 1,30 mm de diámetro. (material) | 0.018 | 3289.66 | 59.21 |
| mt08eva010a | m² | Sistema de encofrado recuperable para la ejecución de vigas de concreto para revestir, compuesto de: puntales metálicos telescópicos, sopandas metálicas y superficie encofrante de madera tratada reforzada con varillas y perfiles, hasta 3 m de altura libre de planta. (material) | 0.400 | 64696.67 | 25878.67 |
| mq06bhe010 | h | Camión bomba estacionado en obra, para bombeo de concreto. (maquinaria) | 0.002 | 484526.17 | 969.05 |
| op00ciz020 |  | Cizalla para acero en barras corrugadas. | 1.000 | 0.00 | 0.00 |
| op00ata010 |  | Atadora de armadura. | 1.000 | 0.00 | 0.00 |
| op00sie020 |  | Sierra de disco fijo, para mesa de trabajo. | 1.000 | 0.00 | 0.00 |
| au00auh040 |  | Vibrador de concreto, eléctrico. | 1.000 | 0.00 | 0.00 |
| mo043 | h | Oficial 1ª armador de concreto. (mano de obra) | 0.026 | 27708.07 | 720.41 |
| mo090 | h | Ayudante armador de concreto. (mano de obra) | 0.028 | 20698.42 | 579.56 |
| mo045 | h | Oficial 1ª cementador de concreto armado. (mano de obra) | 0.820 | 27708.07 | 22720.62 |
| mo092 | h | Ayudante cementador de concreto armado. (mano de obra) | 0.395 | 20698.42 | 8175.88 |
| % | % | Herramienta menor | 2 % | 93000.34 | 1860.01 |
|  |  | Costes directos |  |  | 94860.35 |
