# Refuerzo de viga descolgada de concreto armado, mediante recrecido con concreto proyectado

- Propiedad del archivo: CYPE INGENIEROS, S.A.
- Formato: FIEBDC-3/2002
- Ámbito geográfico: Colombia
- Divisa: COP
- Costes indirectos: 3.00 %
- Gastos generales: 13.00 %
- Beneficio industrial: 6.00 %
- IVA: 16.00 %

## E Estructuras

### EH Concreto armado

#### EHH Refuerzos con concreto

**EHH040** m Refuerzo de viga descolgada de concreto armado, mediante recrecido con concreto proyectado.
Refuerzo de viga de concreto armado de 20 cm de ancho, mediante recrecido de 10 cm en la cara inferior, con concreto f'c=210 kg/cm² (21 MPa), clase de exposición F0 S0 P0 C0, tamaño máximo del agregado 19 mm, manejabilidad fluida, proyectado por vía húmeda, armado con una cuantía de acero de 40 kg/m³ de acero Grado 60 (fy=4200 kg/cm²).
Criterio de valoración económica: El precio incluye el figurado del acero (corte y doblez) y el armado en el lugar definitivo de su colocación en obra.
Incluye: Picado de la totalidad del recubrimiento de la viga. Conexión directa entre armaduras original y de refuerzo. Limpieza de la superficie de concreto. Proyección del concreto. Limpieza de los restos.
Criterio de medición de proyecto: Longitud medida a ejes, según documentación gráfica de Proyecto.
Criterio de medición de obra: Se medirá, a ejes, la longitud realmente ejecutada según especificaciones de Proyecto.

| Código | Ud | Descripción | Rendimiento | Precio | Importe |
|---|---|---|---|---|---|
| mt10hes200a | m³ | Concreto para proyectar, f'c=210 kg/cm² (21 MPa), clase de exposición F0 S0 P0 C0, tamaño máximo del agregado 19 mm, manejabilidad fluida, con una dosificación de cemento de 400 kg/m³, fabricado en planta. (material) | 0.021 | 293537.23 | 6164.28 |
| mt07aco060a | kg | Acero en barras corrugadas, Grado 60 (fy=4200 kg/cm²), de varios diámetros, según NTC 2289 y ASTM A 706. (material) | 0.816 | 2109.85 | 1721.64 |
| mt08var050 | kg | Alambre galvanizado para atar, de 1,30 mm de diámetro. (material) | 0.009 | 3289.66 | 29.61 |
| mq06gun010 | h | Gunitadora de concreto por vía húmeda 33 kW. (maquinaria) | 0.290 | 89067.32 | 25829.52 |
| op00ciz020 |  | Cizalla para acero en barras corrugadas. | 1.000 | 0.00 | 0.00 |
| mo043 | h | Oficial 1ª armador de concreto. (mano de obra) | 0.013 | 27708.07 | 360.20 |
| mo090 | h | Ayudante armador de concreto. (mano de obra) | 0.014 | 20698.42 | 289.78 |
| mo045 | h | Oficial 1ª cementador de concreto armado. (mano de obra) | 0.463 | 27708.07 | 12828.84 |
| mo092 | h | Ayudante cementador de concreto armado. (mano de obra) | 0.224 | 20698.42 | 4636.45 |
| % | % | Herramienta menor | 2 % | 51860.32 | 1037.21 |
|  |  | Costes directos |  |  | 52897.53 |
