# Revestimiento realcalinizador y protector del concreto armado frente a la carbonatación

- Propiedad del archivo: CYPE INGENIEROS, S.A.
- Formato: FIEBDC-3/2002
- Ámbito geográfico: Colombia
- Divisa: COP
- Costes indirectos: 3.00 %
- Gastos generales: 13.00 %
- Beneficio industrial: 6.00 %
- IVA: 16.00 %

## E Estructuras

### EH Concreto armado

#### EHO Protecciones

**EHO060** m² Revestimiento realcalinizador y protector del concreto armado frente a la carbonatación.
Aplicación manual de dos capas de revestimiento realcalinizador y protector, de 3 mm de espesor (rendimiento: 3 kg/m² cada capa), para la reducción de la profundidad de carbonatación y posterior protección del concreto armado frente a la carbonatación.
Incluye: Humectación y limpieza de la superficie soporte. Aplicación del producto.
Criterio de medición de proyecto: Superficie medida según documentación gráfica de Proyecto.
Criterio de medición de obra: Se medirá la superficie realmente ejecutada según especificaciones de Proyecto.

| Código | Ud | Descripción | Rendimiento | Precio | Importe |
|---|---|---|---|---|---|
| mt09reh470b | kg | Revestimiento realcalinizador y protector, compuesto por una mezcla de cementos especiales, agregados de granulometría seleccionada y aditivos, sin disolventes, permeable al vapor de agua y con resistencia a las heladas, para la reducción de la profundidad de carbonatación y posterior protección del concreto armado frente a la carbonatación. (material) | 6.000 | 5988.02 | 35928.12 |
| mo020 | h | Oficial 1ª obra blanca. (mano de obra) | 0.243 | 26625.25 | 6469.94 |
| mo113 | h | Peón de obra blanca. (mano de obra) | 0.243 | 19175.79 | 4659.72 |
| % | % | Herramienta menor | 2 % | 47057.78 | 941.16 |
|  |  | Costes directos |  |  | 47998.94 |
