# Columna circular de concreto armado

- Propiedad del archivo: CYPE INGENIEROS, S.A.
- Formato: FIEBDC-3/2002
- Ámbito geográfico: Colombia
- Divisa: COP
- Costes indirectos: 3.00 %
- Gastos generales: 13.00 %
- Beneficio industrial: 6.00 %
- IVA: 16.00 %

## E Estructuras

### EH Concreto armado

#### EHS Columnas

**EHS011** m³ Columna circular de concreto armado.
Columna de sección circular de concreto armado, de 35 cm de diámetro medio, realizada con concreto f'c=210 kg/cm² (21 MPa), clase de exposición F0 S0 P0 C0, tamaño máximo del agregado 12,5 mm, manejabilidad blanda, preparado en obra, y fundido con medios manuales, y acero Grado 60 (fy=4200 kg/cm²), con una cuantía aproximada de 120 kg/m³; montaje y desmontaje de sistema de encofrado, con acabado para revestir, en planta de hasta 3 m de altura libre, formado por: superficie encofrante de moldes cilíndricos de bandas de papel kraft, aluminio y polietileno, de un solo uso y estructura soporte vertical de puntales metálicos, amortizables en 150 usos. Incluso alambre de atar y separadores.
Criterio de valoración económica: El precio incluye el figurado del acero (corte y doblez) en el área de trabajo, en obra y el armado en el lugar definitivo de su colocación en obra.
Incluye: Replanteo. Colocación de las armaduras con separadores homologados. Montaje del sistema de encofrado. Preparación del concreto. Fundido y compactación del concreto. Desmontaje del sistema de encofrado. Curado del concreto.
Criterio de medición de proyecto: Volumen medido según documentación gráfica de Proyecto.
Criterio de medición de obra: Se medirá el volumen realmente ejecutado según especificaciones de Proyecto.

| Código | Ud | Descripción | Rendimiento | Precio | Importe |
|---|---|---|---|---|---|
| mt07sep010ac | Ud | Separador homologado de plástico, para armaduras de columnas de varios diámetros. (material) | 12.000 | 184.96 | 2219.52 |
| mt07aco060a | kg | Acero en barras corrugadas, Grado 60 (fy=4200 kg/cm²), de varios diámetros, según NTC 2289 y ASTM A 706. (material) | 126.000 | 2109.85 | 265841.10 |
| mt08var050 | kg | Alambre galvanizado para atar, de 1,30 mm de diámetro. (material) | 0.840 | 3289.66 | 2763.31 |
| mt08tub020ae | m² | Molde cilíndrico desechable, de bandas de papel kraft, aluminio y polietileno en espiral, para encofrado de columnas de concreto, de hasta 3 m de altura y 35 cm de diámetro medio, para acabado no visto del concreto. Incluso accesorios de montaje. (material) | 11.429 | 43588.67 | 498174.91 |
| mt50spa081a | Ud | Puntal metálico telescópico, de hasta 3 m de altura. (material) | 0.085 | 42223.46 | 3588.99 |
| mt08aaa010a | m³ | Agua. (material) | 0.226 | 3289.66 | 743.46 |
| mt01arg000d | m³ | Arena cribada. (material) | 0.582 | 77925.01 | 45352.36 |
| mt01arg001de | m³ | Agregado grueso homogeneizado, de tamaño máximo 12,5 mm. (material) | 0.873 | 56407.65 | 49243.88 |
| mt08cem000d | kg | Cemento gris en sacos. (material) | 376.320 | 484.68 | 182394.78 |
| mq06hor010 | h | Concretera eléctrica con una capacidad de amasado de 160 l. (maquinaria) | 0.730 | 8779.49 | 6409.03 |
| op00ciz020 |  | Cizalla para acero en barras corrugadas. | 1.000 | 0.00 | 0.00 |
| op00ata010 |  | Atadora de armadura. | 1.000 | 0.00 | 0.00 |
| au00auh010 |  | Balde de pluma grúa. | 1.000 | 0.00 | 0.00 |
| au00auh040 |  | Vibrador de concreto, eléctrico. | 1.000 | 0.00 | 0.00 |
| au00auh030 |  | Castillete de fundido. | 1.000 | 0.00 | 0.00 |
| mo044 | h | Oficial 1ª encofrador. (mano de obra) | 2.622 | 27708.07 | 72650.56 |
| mo091 | h | Ayudante encofrador. (mano de obra) | 2.622 | 20698.42 | 54271.26 |
| mo043 | h | Oficial 1ª armador de concreto. (mano de obra) | 1.202 | 27708.07 | 33305.10 |
| mo090 | h | Ayudante armador de concreto. (mano de obra) | 1.335 | 20698.42 | 27632.39 |
| mo113 | h | Peón de obra blanca. (mano de obra) | 1.460 | 19175.79 | 27996.65 |
| mo112 | h | Ayudante entendido. (mano de obra) | 1.530 | 19489.54 | 29819.00 |
| mo045 | h | Oficial 1ª cementador de concreto armado. (mano de obra) | 0.501 | 27708.07 | 13881.74 |
| mo092 | h | Ayudante cementador de concreto armado. (mano de obra) | 2.016 | 20698.42 | 41728.01 |
| % | % | Herramienta menor | 2 % | 1358016.05 | 27160.32 |
|  |  | Costes directos |  |  | 1385176.37 |
