# Elemento de fijación

- Propiedad del archivo: CYPE INGENIEROS, S.A.
- Formato: FIEBDC-3/2002
- Ámbito geográfico: Colombia
- Divisa: COP
- Costes indirectos: 3.00 %
- Gastos generales: 13.00 %
- Beneficio industrial: 6.00 %
- IVA: 16.00 %

## E Estructuras

### EH Concreto armado

#### EHW Anclajes estructurales

**EHW024** Ud Elemento de fijación.
Varilla roscada con tuerca y arandela de acero galvanizado calidad 5.8, según ISO 898-1, de 8 mm de diámetro y 110 mm de longitud.
Incluye: Inserción del elemento de fijación. Aplicación del par de apriete con llave dinamométrica.
Criterio de medición de proyecto: Número de unidades previstas, según documentación gráfica de Proyecto.
Criterio de medición de obra: Se medirá el número de unidades realmente ejecutadas según especificaciones de Proyecto.

| Código | Ud | Descripción | Rendimiento | Precio | Importe |
|---|---|---|---|---|---|
| mt26reh305aa | Ud | Anclaje compuesto por varilla roscada de acero galvanizado calidad 5.8, según ISO 898-1 de 8 mm de diámetro, y 110 mm de longitud, tuerca y arandela, para fijaciones sobre estructuras de concreto. (material) | 1.000 | 2377.48 | 2377.48 |
| mo020 | h | Oficial 1ª obra blanca. (mano de obra) | 0.020 | 26625.25 | 532.51 |
| mo112 | h | Ayudante entendido. (mano de obra) | 0.020 | 19489.54 | 389.79 |
| % | % | Herramienta menor | 2 % | 3299.78 | 66.00 |
|  |  | Costes directos |  |  | 3365.78 |
