# Losa con lámina colaborante

- Propiedad del archivo: CYPE INGENIEROS, S.A.
- Formato: FIEBDC-3/2002
- Ámbito geográfico: Colombia
- Divisa: COP
- Costes indirectos: 3.00 %
- Gastos generales: 13.00 %
- Beneficio industrial: 6.00 %
- IVA: 16.00 %

## E Estructuras

### EH Concreto armado

#### EHX Losas con lámina metálica

**EHX005** m² Losa con lámina colaborante.
Losa de 10 cm de canto, con lámina colaborante de acero galvanizado con forma corrugada, de 0,75 mm de espesor, 58,80 mm de altura de perfil y 305 mm de intereje, 10 conectores soldados de acero galvanizado, de 19 mm de diámetro y 81 mm de altura y concreto armado realizado con concreto f'c=210 kg/cm² (21 MPa), clase de exposición F0 S0 P0 C0, tamaño máximo del agregado 12,5 mm, manejabilidad blanda, preparado en obra, y fundido con medios manuales, volumen total de concreto 0,062 m³/m²; acero Grado 60 (fy=4200 kg/cm²), con una cuantía total de 1 kg/m²; y malla electrosoldada tipo XX 50; apoyado todo ello sobre estructura metálica. Incluso piezas angulares para remates perimetrales y de voladizos, tornillos para fijación de las láminas, alambre de atar, separadores y agente filmógeno, para el curado de concretos y morteros.
Criterio de valoración económica: El precio incluye el figurado del acero (corte y doblez) en el área de trabajo, en obra y el armado en el lugar definitivo de su colocación en obra, pero no incluye la estructura metálica.
Incluye: Replanteo. Montaje de las láminas. Fijación de las láminas y resolución de los apoyos. Fijación de los conectores a las láminas, mediante soldadura. Colocación de armaduras con separadores homologados. Preparación del concreto. Fundido y compactación del concreto. Regleado y nivelación de la superficie de acabado. Curado del concreto.
Criterio de medición de proyecto: Superficie medida en verdadera magnitud, según documentación gráfica de Proyecto, deduciendo los huecos de superficie mayor de 6 m².
Criterio de medición de obra: Se medirá, en verdadera magnitud, la superficie realmente ejecutada según especificaciones de Proyecto, deduciendo los huecos de superficie mayor de 6 m².

| Código | Ud | Descripción | Rendimiento | Precio | Importe |
|---|---|---|---|---|---|
| mt07pcl010fprqa | m² | Perfil de lámina de acero galvanizado con forma corrugada, de 0,75 mm de espesor, 58,8 mm de altura de perfil y 305 mm de intereje, 7 a 8 kg/m² y un momento de inercia de 40 a 50 cm4. (material) | 1.050 | 65348.50 | 68615.93 |
| mt07pcl020 | m | Pieza angular de lámina de acero galvanizado, para remates perimetrales y de voladizos. (material) | 0.040 | 60789.97 | 2431.60 |
| mt07pcl030 | Ud | Tornillo autotaladrante rosca-metal, para fijación de láminas. (material) | 6.000 | 771.05 | 4626.30 |
| mt07aco020i | Ud | Separador homologado para losas. (material) | 3.000 | 195.55 | 586.65 |
| mt07aco060a | kg | Acero en barras corrugadas, Grado 60 (fy=4200 kg/cm²), de varios diámetros, según NTC 2289 y ASTM A 706. (material) | 1.050 | 2109.85 | 2215.34 |
| mt08var050 | kg | Alambre galvanizado para atar, de 1,30 mm de diámetro. (material) | 0.029 | 3289.66 | 95.40 |
| mt07ame050aae | m² | Malla electrosoldada tipo XX 50, 25x25 cm y Ø 4-4 mm, según NTC 5806 y ASTM A1064 / A1064M. (material) | 1.150 | 1978.90 | 2275.74 |
| mt08aaa010a | m³ | Agua. (material) | 0.014 | 3289.66 | 46.06 |
| mt01arg000d | m³ | Arena cribada. (material) | 0.036 | 77925.01 | 2805.30 |
| mt01arg001de | m³ | Agregado grueso homogeneizado, de tamaño máximo 12,5 mm. (material) | 0.054 | 56407.65 | 3046.01 |
| mt08cem000d | kg | Cemento gris en sacos. (material) | 23.332 | 484.68 | 11308.55 |
| mt07cem040a | Ud | Conector de acero galvanizado con cabeza de disco, de 19 mm de diámetro y 81 mm de altura, para fijar a estructura de acero mediante soldadura a la lámina colaborante. (material) | 10.000 | 3397.09 | 33970.90 |
| mt08cur020a | l | Agente filmógeno, para el curado de concretos y morteros. (material) | 0.150 | 3424.98 | 513.75 |
| mq06hor010 | h | Concretera eléctrica con una capacidad de amasado de 160 l. (maquinaria) | 0.045 | 8779.49 | 395.08 |
| mq08sol030 | h | Equipo y elementos auxiliares para soldadura de conectores. (maquinaria) | 0.580 | 50077.20 | 29044.78 |
| op00ciz020 |  | Cizalla para acero en barras corrugadas. | 1.000 | 0.00 | 0.00 |
| op00ata010 |  | Atadora de armadura. | 1.000 | 0.00 | 0.00 |
| op00lla010 |  | Llave de impacto. | 1.000 | 0.00 | 0.00 |
| au00auh040 |  | Vibrador de concreto, eléctrico. | 1.000 | 0.00 | 0.00 |
| mo047 | h | Oficial 1ª montador de estructura metálica. (mano de obra) | 0.862 | 27708.07 | 23884.36 |
| mo094 | h | Ayudante montador de estructura metálica. (mano de obra) | 0.334 | 20698.42 | 6913.27 |
| mo043 | h | Oficial 1ª armador de concreto. (mano de obra) | 0.047 | 27708.07 | 1302.28 |
| mo090 | h | Ayudante armador de concreto. (mano de obra) | 0.046 | 20698.42 | 952.13 |
| mo113 | h | Peón de obra blanca. (mano de obra) | 0.091 | 19175.79 | 1745.00 |
| mo112 | h | Ayudante entendido. (mano de obra) | 0.095 | 19489.54 | 1851.51 |
| mo045 | h | Oficial 1ª cementador de concreto armado. (mano de obra) | 0.019 | 27708.07 | 526.45 |
| mo092 | h | Ayudante cementador de concreto armado. (mano de obra) | 0.078 | 20698.42 | 1614.48 |
| % | % | Herramienta menor | 2 % | 200766.87 | 4015.34 |
|  |  | Costes directos |  |  | 204782.21 |
