# Relleno y nivelación con mortero tipo Grout

- Propiedad del archivo: CYPE INGENIEROS, S.A.
- Formato: FIEBDC-3/2002
- Ámbito geográfico: Colombia
- Divisa: COP
- Costes indirectos: 3.00 %
- Gastos generales: 13.00 %
- Beneficio industrial: 6.00 %
- IVA: 16.00 %

## E Estructuras

### EH Concreto armado

#### EHY Reparaciones

**EHY080** m² Relleno y nivelación con mortero tipo Grout.
Relleno y nivelación de 5 mm de espesor con mortero cementoso fluido de retracción compensada, compuesto de cemento, aditivos especiales y agregados seleccionados, exento de cloruros, para uso general, sobre la superficie de un elemento estructural de concreto endurecido.
Incluye: Replanteo. Limpieza de la superficie soporte. Preparación de la mezcla. Fundido de la capa de mortero. Curado del mortero. Limpieza de los restos generados.
Criterio de medición de proyecto: Superficie medida según documentación gráfica de Proyecto.
Criterio de medición de obra: Se medirá la superficie realmente ejecutada según especificaciones de Proyecto.

| Código | Ud | Descripción | Rendimiento | Precio | Importe |
|---|---|---|---|---|---|
| mt09reh360c | kg | Mortero cementoso fluido de retracción compensada, compuesto de cemento, aditivos especiales y agregados seleccionados, exento de cloruros, para uso general, para anclajes y rellenos de 5 a 50 mm de espesor. (material) | 11.000 | 1025.35 | 11278.85 |
| mt08aaa010a | m³ | Agua. (material) | 0.010 | 3289.66 | 32.90 |
| mo020 | h | Oficial 1ª obra blanca. (mano de obra) | 0.299 | 26625.25 | 7960.95 |
| mo113 | h | Peón de obra blanca. (mano de obra) | 0.299 | 19175.79 | 5733.56 |
| % | % | Herramienta menor | 2 % | 25006.26 | 500.13 |
|  |  | Costes directos |  |  | 25506.39 |
