# Cabio de madera aserrada

- Propiedad del archivo: CYPE INGENIEROS, S.A.
- Formato: FIEBDC-3/2002
- Ámbito geográfico: Colombia
- Divisa: COP
- Costes indirectos: 3.00 %
- Gastos generales: 13.00 %
- Beneficio industrial: 6.00 %
- IVA: 16.00 %

## E Estructuras

### EM Madera

#### EMC Cerchas para cubiertas

**EMC045** m³ Cabio de madera aserrada.
Cabio de madera aserrada de pino, de 70x140 mm de sección, con acabado cepillado; fijado sobre las correas con tornillos de cabeza avellanada, de acero al carbono.
Incluye: Replanteo de los cabios sobre las correas. Presentación de los cabios sobre las correas. Colocación y nivelación. Fijación a las correas.
Criterio de medición de proyecto: Volumen medido según documentación gráfica de Proyecto, apoyándose en las mayores dimensiones transversales para aquellas piezas que no tengan escuadrías rectangulares o cuadradas, y la longitud incluyendo las entregas.
Criterio de medición de obra: Se medirá el volumen realmente ejecutado según especificaciones de Proyecto, apoyándose en las mayores dimensiones transversales para aquellas piezas que no tengan escuadrías rectangulares o cuadradas, incluyendo en la longitud las entregas. Se consideran incluidos todos los elementos integrantes de la estructura señalados en los planos y detalles del Proyecto.

| Código | Ud | Descripción | Rendimiento | Precio | Importe |
|---|---|---|---|---|---|
| mt07mee101he | m³ | Madera aserrada de pino para cabios, de hasta 5 m de longitud, de 70x140 mm de sección, con acabado cepillado. (material) | 1.000 | 1222197.50 | 1222197.50 |
| mt07emr118lb | Ud | Tornillo de cabeza avellanada, de 6 mm de diámetro y 120 mm de longitud, de acero al carbono, con tratamiento superficial a base de resina epoxi, para clases de servicio 1, 2 y 3. (material) | 437.318 | 1292.06 | 565041.10 |
| op00cep010 |  | Garlopa. | 1.000 | 0.00 | 0.00 |
| op00ato010 |  | Atornillador. | 1.000 | 0.00 | 0.00 |
| op00tal010 |  | Taladro. | 1.000 | 0.00 | 0.00 |
| op00cor050 |  | Cortadora manual de madera, de disco. | 1.000 | 0.00 | 0.00 |
| mo048 | h | Oficial 1ª montador de estructura de madera. (mano de obra) | 14.515 | 27708.07 | 402182.64 |
| mo095 | h | Ayudante montador de estructura de madera. (mano de obra) | 7.257 | 20698.42 | 150208.43 |
| % | % | Herramienta menor | 2 % | 2339629.67 | 46792.59 |
|  |  | Costes directos |  |  | 2386422.26 |
