# Vigueta de madera aserrada de pino insigne (Pinus radiata)

- Propiedad del archivo: CYPE INGENIEROS, S.A.
- Formato: FIEBDC-3/2002
- Ámbito geográfico: Colombia
- Costes indirectos: 3.00 %
- Gastos generales: 13.00 %
- Beneficio industrial: 6.00 %
- IVA: 16.00 %

## E Estructuras

### EM Madera

#### EME Viguetas

**EME010** m³ Vigueta de madera aserrada de pino insigne (Pinus radiata), de 7x14 a 9x18 cm de sección y hasta 5 m de longitud, clase resistente C16, protección de la madera con clase de penetración NP3, trabajada en taller.
Suministro y colocación de vigueta de madera aserrada de pino insigne (Pinus radiata), acabado cepillado, de 7x14 a 9x18 cm de sección y hasta 5 m de longitud, para aplicaciones estructurales, clase resistente C16 y protección frente a agentes bióticos que se corresponde con la clase de penetración NP3 (6 mm en las caras laterales de la albura). Incluso cortes, entalladuras para su correcto acoplamiento, nivelación y colocación de los elementos de atado y refuerzo. Trabajada en taller y colocada en obra.
Incluye: Replanteo y marcado de ejes, en los puntos de apoyo de la vigueta. Colocación y fijación provisional de la vigueta. Aplomado y nivelación.
Criterio de medición de proyecto: Volumen medido según documentación gráfica de Proyecto, apoyándose en las mayores dimensiones transversales para aquellas piezas que no tengan escuadrías rectangulares o cuadradas, y la longitud incluyendo las entregas.
Criterio de medición de obra: Se medirá el volumen realmente ejecutado según especificaciones de Proyecto, apoyándose en las mayores dimensiones transversales para aquellas piezas que no tengan escuadrías rectangulares o cuadradas, incluyendo en la longitud las entregas. Se consideran incluidos todos los elementos integrantes de la estructura señalados en los planos y detalles del Proyecto.

| Código | Ud | Descripción | Rendimiento | Precio | Importe |
|---|---|---|---|---|---|
| mt07mee018yb | m³ | Madera aserrada de pino insigne (Pinus radiata) con acabado cepillado, para vigueta de 7x14 a 9x18 cm de sección y hasta 5 m de longitud, para aplicaciones estructurales, clase resistente C16 y protección frente a agentes bióticos que se corresponde con la clase de penetración NP3 (6 mm en las caras laterales de la albura), trabajada en taller. (material) | 1.000 | 266.87 | 266.87 |
| op00cla010 |  | Clavadora neumática. | 1.000 | 0.00 | 0.00 |
| op00cep010 |  | Garlopa. | 1.000 | 0.00 | 0.00 |
| mo048 | h | Oficial 1ª montador de estructura de madera. (mano de obra) | 8.643 | 3.22 | 27.83 |
| mo095 | h | Ayudante montador de estructura de madera. (mano de obra) | 4.322 | 2.37 | 10.24 |
| % | % | Herramienta menor | 2 % | 304.94 | 6.10 |
|  |  | Costes directos |  |  | 311.04 |
