# Pie de columna con apoyo regulable

- Propiedad del archivo: CYPE INGENIEROS, S.A.
- Formato: FIEBDC-3/2002
- Ámbito geográfico: Colombia
- Divisa: COP
- Costes indirectos: 3.00 %
- Gastos generales: 13.00 %
- Beneficio industrial: 6.00 %
- IVA: 16.00 %

## E Estructuras

### EM Madera

#### EMM Elementos auxiliares para estructuras de madera

**EMM032** Ud Pie de columna con apoyo regulable.
Pie de columna regulable con barra roscada, de acero S235JR, con protección Z275 frente a la corrosión, placa de 100x100x8 mm y barra roscada de 20 mm de diámetro y 350 mm de longitud en la zona a conectar con la columna, 100x100x8 mm en la conexión inferior; formando un apoyo regulable de 130 a 165 mm de altura para columna de madera; y fijado a la columna con 60 tornillos autoperforantes para madera, de 3,5 mm de diámetro y 40 mm de longitud, de acero galvanizado con revestimiento de cromo.
Incluye: Colocación y fijación provisional de los elementos de unión. Aplomado y nivelación. Reglajes de las piezas y ajuste definitivo de las uniones entre los diferentes componentes de la estructura.
Criterio de medición de proyecto: Número de unidades previstas, según documentación gráfica de Proyecto.
Criterio de medición de obra: Se medirá el número de unidades realmente ejecutadas según especificaciones de Proyecto.

| Código | Ud | Descripción | Rendimiento | Precio | Importe |
|---|---|---|---|---|---|
| mt07emr015kkkya | Ud | Pie de columna regulable con barra roscada, de acero S235JR, con protección Z275 frente a la corrosión, placa de 100x100x8 mm y barra roscada de 20 mm de diámetro y 350 mm de longitud en la zona a conectar con la columna, 100x100x8 mm en la conexión inferior; para formación de apoyo regulable en columna de madera, de 130 a 165 mm de altura. (material) | 1.000 | 40253.15 | 40253.15 |
| mt07emr113ac | Ud | Tornillo autoperforante para madera, de 3,5 mm de diámetro y 40 mm de longitud, de acero galvanizado con revestimiento de cromo. (material) | 60.000 | 108.40 | 6504.00 |
| mo048 | h | Oficial 1ª montador de estructura de madera. (mano de obra) | 0.334 | 27708.07 | 9254.50 |
| mo095 | h | Ayudante montador de estructura de madera. (mano de obra) | 0.334 | 20698.42 | 6913.27 |
| % | % | Herramienta menor | 2 % | 62924.92 | 1258.50 |
|  |  | Costes directos |  |  | 64183.42 |
