# Anclaje mecánico por atornillado sobre la cimentación de columna prefabricada de concreto

- Propiedad del archivo: CYPE INGENIEROS, S.A.
- Formato: FIEBDC-3/2002
- Ámbito geográfico: Colombia
- Divisa: COP
- Costes indirectos: 3.00 %
- Gastos generales: 13.00 %
- Beneficio industrial: 6.00 %
- IVA: 16.00 %

## E Estructuras

### EP Concreto prefabricado

#### EPS Columnas

**EPS020** Ud Anclaje mecánico por atornillado sobre la cimentación de columna prefabricada de concreto.
Anclaje mecánico sobre la cimentación de columna prefabricada de concreto de 35x35 cm, con 4 tornillos de acero de alta resistencia de 24 mm de diámetro y 40 cm de longitud, con límite elástico 780 N/mm².
Incluye: Replanteo de la posición del anclaje. Colocación de los tornillos y atornillado de los mismos.
Criterio de medición de proyecto: Número de unidades previstas, según documentación gráfica de Proyecto.
Criterio de medición de obra: Se medirá el número de unidades realmente ejecutadas según especificaciones de Proyecto.

| Código | Ud | Descripción | Rendimiento | Precio | Importe |
|---|---|---|---|---|---|
| mt07aav060a | Ud | Tornillo de acero de alta resistencia, calidad 8.8 según ISO 898-1, de 24 mm de diámetro y 40 cm de longitud, con límite elástico 780 N/mm², con tuercas y arandelas, para anclaje de elementos prefabricados de concreto. (material) | 4.000 | 17432.42 | 69729.68 |
| mo020 | h | Oficial 1ª obra blanca. (mano de obra) | 0.695 | 26625.25 | 18504.55 |
| mo112 | h | Ayudante entendido. (mano de obra) | 0.695 | 19489.54 | 13545.23 |
| % | % | Herramienta menor | 2 % | 101779.46 | 2035.59 |
|  |  | Costes directos |  |  | 103815.05 |
