# Hoja interior de cerramiento de medianera de 20 cm de espesor de mampostería estructural

- Propiedad del archivo: CYPE INGENIEROS, S.A.
- Formato: FIEBDC-3/2002
- Ámbito geográfico: Colombia
- Costes indirectos: 3.00 %
- Gastos generales: 13.00 %
- Beneficio industrial: 6.00 %
- IVA: 16.00 %

## F Fachadas

### FF Mamposterías estructurales

#### FFD Hoja interior para revestir en medianera

**FFD020** m² Hoja interior de cerramiento de medianera de 20 cm de espesor de mampostería estructural, de bloque hueco de concreto, para revestir, color gris, 40x20x20 cm, resistencia normalizada R10 (10 N/mm²), recibida con mortero de cemento 1:6.
Ejecución de hoja interior de cerramiento de medianera de 20 cm de espesor de mampostería estructural, de bloque hueco de concreto, para revestir, color gris, 40x20x20 cm, resistencia normalizada R10 (10 N/mm²), recibida con mortero de cemento 1:6. Incluso parte proporcional de enjarjes, mermas, roturas, juntas de contracción, ejecución de encuentros y puntos singulares.
Incluye: Todas. Replanteo, planta a planta. Rectificación de irregularidades de la losa terminado. Marcado en las columnas de los niveles de referencia general de planta y de nivel de piso preciso para piso e instalaciones. Asiento de la primera hilada sobre capa de mortero. Colocación y aplomado de miras de referencia. Tendido de hilos entre miras. Colocación de plomos fijos en las aristas. Colocación de las piezas por hiladas a nivel.
Criterio de medición de proyecto: Superficie medida según documentación gráfica de Proyecto, sin duplicar esquinas ni encuentros.
Criterio de medición de obra: Se medirá la superficie realmente ejecutada según especificaciones de Proyecto, sin duplicar esquinas ni encuentros.

| Código | Ud | Descripción | Rendimiento | Precio | Importe |
|---|---|---|---|---|---|
| mt02bhg010d | Ud | Bloque hueco de concreto, para revestir, color gris, 40x20x20 cm, resistencia normalizada R10 (10 N/mm²), incluso parte proporcional de piezas especiales: zunchos y medios. (material) | 12.600 | 0.70 | 8.82 |
| mt09mor010c | m³ | Mortero de cemento CEM II/B-P 32,5 N tipo M-5, confeccionado en obra con 250 kg/m³ de cemento y una proporción en volumen 1/6. (material) | 0.015 | 93.09 | 1.40 |
| op00roz010 |  | Rozadora. | 1.000 | 0.00 | 0.00 |
| op00amo010 |  | Amoladora o radial. | 1.000 | 0.00 | 0.00 |
| mo019 | h | Oficial 1ª de obra blanca en trabajos de albañilería. (mano de obra) | 0.578 | 4.53 | 2.62 |
| mo105 | h | Peón de obra blanca en trabajos de albañilería. (mano de obra) | 0.289 | 2.92 | 0.84 |
| % | % | Costes directos complementarios | 3 % | 13.68 | 0.41 |
|  |  | Costes directos |  |  | 14.09 |
