# Coronación de fachada ligera

- Propiedad del archivo: CYPE INGENIEROS, S.A.
- Formato: FIEBDC-3/2002
- Ámbito geográfico: Colombia
- Divisa: COP
- Costes indirectos: 3.00 %
- Gastos generales: 13.00 %
- Beneficio industrial: 6.00 %
- IVA: 16.00 %

## F Fachadas y muros divisorios

### FL Fachadas ligeras

#### FLY Sistemas de fachada ligera

**FLY100** m Coronación de fachada ligera.
Coronación de fachada ligera, de lámina plegada de acero inoxidable AISI 304, de 1,5 mm de espesor y 1300 mm de desarrollo, acabado mate, fijada con tornillos ocultos. Incluso piezas de acero y cordón de silicona neutra para el sellado de juntas.
Incluye: Replanteo. Colocación y fijación. Sellado de juntas.
Criterio de medición de proyecto: Longitud medida según documentación gráfica de Proyecto.
Criterio de medición de obra: Se medirá la longitud realmente ejecutada según especificaciones de Proyecto.

| Código | Ud | Descripción | Rendimiento | Precio | Importe |
|---|---|---|---|---|---|
| mt07ala000ic | kg | Acero laminado A 572 Grado 42, en perfiles laminados en caliente, según ASTM A 572, piezas compuestas, para aplicaciones estructurales, acabado con imprimación antioxidante. Trabajado y montado en taller, para colocar con uniones atornilladas en obra. (material) | 5.594 | 4042.83 | 22615.59 |
| mt12www010l | m | Lámina plegada de acero inoxidable AISI 304, de 1,5 mm de espesor y 1300 mm de desarrollo, acabado mate. (material) | 1.000 | 116711.60 | 116711.60 |
| mt12ppl016 | Ud | Tornillo autorroscante protegido contra la oxidación. (material) | 4.000 | 111.26 | 445.04 |
| mt15sja100 | Ud | Cartucho de masilla de silicona neutra. (material) | 0.150 | 16834.14 | 2525.12 |
| mo052 | h | Oficial 1ª montador de sistemas de fachadas prefabricadas. (mano de obra) | 0.758 | 26179.17 | 19843.81 |
| mo099 | h | Ayudante montador de sistemas de fachadas prefabricadas. (mano de obra) | 0.758 | 19044.65 | 14435.84 |
| % | % | Herramienta menor | 2 % | 176577.00 | 3531.54 |
|  |  | Costes directos |  |  | 180108.54 |
