# Zócalo para sistema ETICS de aislamiento térmico de origen vegetal por el exterior de fachadas

- Propiedad del archivo: CYPE INGENIEROS, S.A.
- Formato: FIEBDC-3/2002
- Ámbito geográfico: Colombia
- Divisa: COP
- Costes indirectos: 3.00 %
- Gastos generales: 13.00 %
- Beneficio industrial: 6.00 %
- IVA: 16.00 %

## F Fachadas y muros divisorios

### FV Fachadas ETICS con aislamiento térmico de origen vegetal

#### FVM Revestimiento continuo mineral o sintético

**FVM016** m² Zócalo para sistema ETICS de aislamiento térmico de origen vegetal por el exterior de fachadas.
Zócalo para sistema ETICS, con los paneles aislantes enterrados, compuesto por: impermeabilización del soporte con lámina bituminosa autoadhesiva, de 1 mm de espesor, de aplicación en frío, de hasta 60 cm de desarrollo; panel rígido de poliestireno extruido, de superficie rugosa y estructura celular cerrada, de color blanco, de 60 mm de espesor, fijado con mortero seco de cemento reforzado con fibras, aplicación manual y fijaciones mecánicas con chazo de expansión de polipropileno con tirafondo; capa de regularización de mortero seco de cemento reforzado con fibras, aplicación manual, armado con malla de fibra de vidrio antiálcalis, de 4x4 mm de luz de malla y de 155 g/m² de masa superficial; capa de impermeabilización de imprimación impermeabilizante, mezclada, en relación 1/1, con cemento CEM II; capa de acabado de mortero, acabado fratasado, color blanco, aplicación manual, sobre imprimación reguladora de la absorción y puente de adherencia y posterior tratamiento superficial mediante aplicación de una mano de pintura para exterior, a base de silicato potásico, color blanco, acabado mate; capa drenante con lámina drenante de estructura nodular de polietileno de alta densidad (PEAD/HDPE), con nódulos de 7,5 mm de altura, resistencia a la compresión 150 kN/m² según ISO 604, capacidad de drenaje 5 l/(s·m) y masa nominal 0,5 kg/m², colocada sobre el aislamiento. Incluso perfil de remate de acero inoxidable, para fijación de lámina drenante nodular y enrase de la capa de acabado.
Criterio de valoración económica: El precio incluye la ejecución de remates en los encuentros con paramentos y revestimientos u otros elementos recibidos en su superficie.
Incluye: Preparación de la superficie soporte. Corte y preparación de las láminas. Colocación de la impermeabilización del soporte. Corte y preparación del aislamiento. Colocación del aislamiento sobre el paramento. Aplicación del mortero base y colocación de la malla de fibra de vidrio en la capa de regularización. Aplicación del impermeabilizante. Resolución de los puntos singulares. Formación de juntas. Aplicación de la capa de acabado. Aplicación de la mano de revestimiento protector en la capa de acabado. Colocación de la lámina drenante.
Criterio de medición de proyecto: Superficie medida según documentación gráfica de Proyecto.
Criterio de medición de obra: Se medirá la superficie realmente ejecutada según especificaciones de Proyecto.

| Código | Ud | Descripción | Rendimiento | Precio | Importe |
|---|---|---|---|---|---|
| mt14lbr020a | m² | Lámina bituminosa autoadhesiva, de 1 mm de espesor, de aplicación en frío, temperatura de aplicación entre 0°C y 40°C, para cimentaciones, suministrada en rollos de 33 cm de anchura y 10 m de longitud. (material) | 0.600 | 197894.64 | 118736.78 |
| mt28mab010g | kg | Mortero seco de cemento reforzado con fibras, compuesto por cemento blanco, cal hidratada, cargas minerales, cuarzo y aditivos, permeable al vapor de agua, para aplicar con llana. (material) | 9.000 | 3088.93 | 27800.37 |
| mt16pxg010d | m² | Panel rígido de poliestireno extruido, de superficie rugosa y estructura celular cerrada, de color blanco, de 60 mm de espesor, resistencia térmica 1,76 m²K/W, conductividad térmica 0,034 W/(mK), Euroclase E de reacción al fuego. (material) | 1.050 | 118445.67 | 124367.95 |
| mt16bab021I | Ud | Chazo de expansión de polipropileno con tirafondo, de 8 mm de diámetro y 115 mm de longitud, con tapón de EPS para evitar el puente térmico puntual en la fijación del aislamiento. (material) | 10.000 | 3924.80 | 39248.00 |
| mt28mab020d | m² | Malla de fibra de vidrio antiálcalis, de 4x4 mm de luz de malla, de 155 g/m² de masa superficial y de 1,1x50 m, para armar morteros. (material) | 1.100 | 3998.35 | 4398.19 |
| mt28mab040d | l | Imprimación impermeabilizante, a base de resinas sintéticas en dispersión acuosa, como protección frente a la humedad por capilaridad e infiltraciones de agua de lluvia; para aplicar con brocha. (material) | 0.350 | 20436.34 | 7152.72 |
| mt08cet020a | t | Cemento CEM II / A-P 32,5 N, a granel. (material) | 0.001 | 202909.37 | 202.91 |
| mt28mab030g | kg | Imprimación reguladora de la absorción y puente de adherencia, a base de copolímeros acrílicos, silicato potásico y pigmentos, resistente a la intemperie; para aplicar con brocha o rodillo. (material) | 0.350 | 9365.63 | 3277.97 |
| mt28mab050K | kg | Mortero, acabado fratasado, color blanco, compuesto por cemento blanco, cal hidratada, polvo de mármol, cuarzo y aditivos, con un tamaño máximo de partícula de 1,5 mm, permeable al vapor de agua y resistente a la intemperie, para aplicar con llana. (material) | 2.000 | 3805.56 | 7611.12 |
| mt27psh010g | l | Pintura para exterior, a base de silicato potásico, color blanco, acabado mate, permeable al vapor de agua, fungicida y resistente a la intemperie; para aplicar con brocha, rodillo o pistola. (material) | 0.300 | 16099.29 | 4829.79 |
| mt14gdo010a | m² | Lámina drenante de estructura nodular de polietileno de alta densidad (PEAD/HDPE), con nódulos de 7,5 mm de altura, resistencia a la compresión 150 kN/m² según ISO 604, capacidad de drenaje 5 l/(s·m) y masa nominal 0,5 kg/m². (material) | 0.200 | 11255.91 | 2251.18 |
| mt14baa030a | m | Perfil de remate de acero inoxidable, para fijación de lámina drenante nodular y enrase de la capa de acabado. (material) | 0.170 | 10578.56 | 1798.36 |
| mo054 | h | Oficial 1ª colocador de aislantes. (mano de obra) | 0.123 | 26179.17 | 3220.04 |
| mo101 | h | Ayudante colocador de aislantes. (mano de obra) | 0.123 | 19044.65 | 2342.49 |
| mo039 | h | Oficial 1ª revocador. (mano de obra) | 0.740 | 25476.92 | 18852.92 |
| mo079 | h | Ayudante revocador. (mano de obra) | 0.740 | 19044.65 | 14093.04 |
| mo032 | h | Oficial 1ª aplicador de productos impermeabilizantes. (mano de obra) | 0.123 | 25476.92 | 3133.66 |
| mo070 | h | Ayudante aplicador de productos impermeabilizantes. (mano de obra) | 0.123 | 19044.65 | 2342.49 |
| % | % | Herramienta menor | 2 % | 385659.98 | 7713.20 |
|  |  | Costes directos |  |  | 393373.18 |
