# Limpieza de fachada de mampostería de ladrillos cerámicos vistos en buen estado de conservación

- Propiedad del archivo: CYPE INGENIEROS, S.A.
- Formato: FIEBDC-3/2002
- Ámbito geográfico: Colombia
- Divisa: COP
- Costes indirectos: 3.00 %
- Gastos generales: 13.00 %
- Beneficio industrial: 6.00 %
- IVA: 16.00 %

## F Fachadas y muros divisorios

### FZ Limpieza y tratamientos superficiales

#### FZA Limpieza manual

**FZA020** m² Limpieza de fachada de mampostería de ladrillos cerámicos vistos en buen estado de conservación, mediante cepillado manual con agua y cepillo blando de raíces, considerando un grado de complejidad medio.
Limpieza de fachada de mampostería de ladrillos cerámicos vistos en buen estado de conservación, mediante cepillado manual con agua y cepillo blando de raíces, hasta descubrir las zonas arenizadas, ampollas de pátina y fisuras de mampostería, previa eliminación de triturado, detritus y material adherido; y posterior aclarado con abundante agua. Incluso acopio, retirada y carga de escombros y restos generados sobre camión o contenedor, considerando un grado de complejidad medio.
Incluye: Cepillado manual con agua de la superficie soporte. Retirada y acopio de los restos generados. Carga de los restos generados sobre camión o contenedor.
Criterio de medición de proyecto: Superficie medida según documentación gráfica de Proyecto.
Criterio de medición de obra: Se medirá la superficie realmente ejecutada según especificaciones de Proyecto.

| Código | Ud | Descripción | Rendimiento | Precio | Importe |
|---|---|---|---|---|---|
| mt08aaa010a | m³ | Agua. (material) | 0.030 | 2858.80 | 85.76 |
| mo020 | h | Oficial 1ª obra blanca. (mano de obra) | 0.338 | 13844.46 | 4679.43 |
| mo113 | h | Peón de obra blanca. (mano de obra) | 0.338 | 9932.90 | 3357.32 |
| % | % | Herramienta menor | 2 % | 8122.51 | 162.45 |
|  |  | Costes directos |  |  | 8284.96 |
