# Limpieza mecánica de fachada de sillería en buen estado de conservación

- Propiedad del archivo: CYPE INGENIEROS, S.A.
- Formato: FIEBDC-3/2002
- Ámbito geográfico: Colombia
- Divisa: COP
- Costes indirectos: 3.00 %
- Gastos generales: 13.00 %
- Beneficio industrial: 6.00 %
- IVA: 16.00 %

## F Fachadas y muros divisorios

### FZ Limpieza y tratamientos superficiales

#### FZB Limpieza mecánica

**FZB020** m² Limpieza mecánica de fachada de sillería en buen estado de conservación, mediante proyección controlada de chorro de abrasivo húmedo (vidrio granulado con agua), considerando un grado de complejidad bajo.
Limpieza mecánica de fachada de sillería en buen estado de conservación, mediante proyección de chorro de abrasivo húmedo (vidrio granulado) en proporción de 80% de partículas abrasivas y 20% de agua proyectada a baja presión (50 atm), controlada mediante boquillas recambiables y regulables, modificando la presión, la distancia de aplicación y el diámetro de las boquillas, en función de la naturaleza y las condiciones de la superficie a limpiar. Incluso pruebas previas necesarias para ajustar los parámetros de la limpieza y evitar daños en los materiales, transporte, montaje y desmontaje de equipo; inspección general de la fachada y eliminación de aquellos elementos que pudieran desprenderse; acopio, retirada y carga de la arena proyectada y restos generados sobre camión o contenedor; considerando un grado de complejidad bajo.
Incluye: Montaje y preparación del equipo. Realización de pruebas para ajuste de los parámetros de limpieza. Aplicación mecánica del chorro de agua con abrasivo. Desmontaje del equipo. Limpieza de la superficie soporte. Retirada y acopio del material proyectado y los restos generados. Carga del material proyectado y los restos generados sobre camión o contenedor.
Criterio de medición de proyecto: Superficie medida según documentación gráfica de Proyecto.
Criterio de medición de obra: Se medirá la superficie realmente ejecutada según especificaciones de Proyecto.

| Código | Ud | Descripción | Rendimiento | Precio | Importe |
|---|---|---|---|---|---|
| mt08lim010b | kg | Abrasivo para limpieza mediante chorro a presión, formado por partículas de vidrio granulado. (material) | 5.952 | 536.13 | 3191.05 |
| mt08aaa010a | m³ | Agua. (material) | 0.022 | 2858.80 | 62.89 |
| mq08lch020a | h | Equipo de chorro de agua a presión. (maquinaria) | 0.489 | 9903.85 | 4842.98 |
| mo020 | h | Oficial 1ª obra blanca. (mano de obra) | 0.560 | 13844.46 | 7752.90 |
| mo112 | h | Ayudante entendido. (mano de obra) | 0.560 | 10101.54 | 5656.86 |
| % | % | Herramienta menor | 2 % | 21506.68 | 430.13 |
|  |  | Costes directos |  |  | 21936.81 |
