# Sistema de pletina de púas para protección de la fachada frente a las aves

- Propiedad del archivo: CYPE INGENIEROS, S.A.
- Formato: FIEBDC-3/2002
- Ámbito geográfico: Colombia
- Divisa: COP
- Costes indirectos: 3.00 %
- Gastos generales: 13.00 %
- Beneficio industrial: 6.00 %
- IVA: 16.00 %

## F Fachadas y muros divisorios

### FZ Limpieza y tratamientos superficiales

#### FZP Protección frente a las aves

**FZP020** m Sistema de pletina de púas para protección de la fachada frente a las aves.
Suministro e instalación sobre canal, con fijaciones mecánicas, de sistema de pletina de púas, para la protección frente a las aves de una franja de hasta 115 mm de anchura en elemento de fachada, formada por una lámina de policarbonato estable frente a los rayos UV, de 330 mm de anchura y 1 mm de espesor, que lleva insertadas a modo de púas, cada 50 mm, unas varillas romas en forma de 'U', de acero inoxidable, de 1,4 mm de diámetro y 115 mm de altura. Incluso fijaciones a presión para canales, accesorios y material auxiliar. Totalmente montado y probado, sin incluir la repercusión del andamio ni afectar a la estabilidad del elemento.
Incluye: Limpieza y preparación del soporte. Replanteo. Colocación de las fijaciones mecánicas sobre el soporte. Instalación de la pletina de púas.
Criterio de medición de proyecto: Longitud medida según documentación gráfica de Proyecto.
Criterio de medición de obra: Se medirá la longitud realmente ejecutada según especificaciones de Proyecto.

| Código | Ud | Descripción | Rendimiento | Precio | Importe |
|---|---|---|---|---|---|
| mt41ave020a | m | Pletina de púas, para la protección frente a las aves de una franja de hasta 115 mm de anchura en elemento de fachada, formada por una lámina de policarbonato estable frente a los rayos UV, de 330 mm de anchura y 1 mm de espesor, que lleva insertadas a modo de púas, cada 50 mm, unas varillas romas en forma de 'U', de acero inoxidable, de 1,4 mm de diámetro y 115 mm de altura, para ahuyentar a las aves sin causarles perjuicio. (material) | 1.000 | 25458.82 | 25458.82 |
| mt41ave021b | Ud | Fijación a presión para la colocación de pletina de púas sobre canal, en sistemas de protección de la fachada frente a las aves. (material) | 6.000 | 3547.54 | 21285.24 |
| mo020 | h | Oficial 1ª obra blanca. (mano de obra) | 0.239 | 25476.92 | 6088.98 |
| % | % | Herramienta menor | 2 % | 52833.04 | 1056.66 |
|  |  | Costes directos |  |  | 53889.70 |
