# Bidón para almacenar residuos peligrosos

- Propiedad del archivo: CYPE INGENIEROS, S.A.
- Formato: FIEBDC-3/2002
- Ámbito geográfico: Colombia
- Divisa: COP
- Costes indirectos: 3.00 %
- Gastos generales: 13.00 %
- Beneficio industrial: 6.00 %
- IVA: 16.00 %

## G Gestión de residuos

### GE Gestión de residuos peligrosos

#### GEA Almacenaje de residuos peligrosos

**GEA010** Ud Bidón para almacenar residuos peligrosos.
Bidón de 60 litros de capacidad para residuos peligrosos procedentes de la construcción o demolición.
Incluye: Suministro y ubicación. Marcado del recipiente con la etiqueta correspondiente.
Criterio de medición de proyecto: Número de unidades previstas, según documentación gráfica de Proyecto.
Criterio de medición de obra: Se medirá el número de unidades realmente ejecutadas según especificaciones de Proyecto.

| Código | Ud | Descripción | Rendimiento | Precio | Importe |
|---|---|---|---|---|---|
| mt08grg010a | Ud | Bidón de 60 litros de capacidad, apto para almacenar residuos peligrosos. (material) | 1.000 | 87497.62 | 87497.62 |
| mo113 | h | Peón de obra blanca. (mano de obra) | 0.129 | 18348.75 | 2366.99 |
| % | % | Herramienta menor | 2 % | 89864.61 | 1797.29 |
|  |  | Costes directos |  |  | 91661.90 |
