# Anclaje mecánico en muro de mampostería

- Propiedad del archivo: CYPE INGENIEROS, S.A.
- Formato: FIEBDC-3/2002
- Ámbito geográfico: Colombia
- Divisa: COP
- Costes indirectos: 3.00 %
- Gastos generales: 13.00 %
- Beneficio industrial: 6.00 %
- IVA: 16.00 %

## H Remates y ayudas

### HA Anclajes

#### HAF Sobre mampostería

**HAF010** Ud Anclaje mecánico en muro de mampostería.
Anclaje mecánico con chazo de nylon y tornillo de acero galvanizado, de cabeza avellanada, para fijación de elemento no estructural a muro de mampostería.
Incluye: Replanteo de la posición del anclaje. Ejecución de la perforación. Limpieza del polvo resultante. Colocación del tornillo y atornillado del mismo. Limpieza de los restos sobrantes.
Criterio de medición de proyecto: Número de unidades previstas, según documentación gráfica de Proyecto.
Criterio de medición de obra: Se medirá el número de unidades realmente ejecutadas según especificaciones de Proyecto.

| Código | Ud | Descripción | Rendimiento | Precio | Importe |
|---|---|---|---|---|---|
| mt26aaa033a | Ud | Anclaje mecánico con chazo de nylon y tornillo de acero galvanizado, de cabeza avellanada. (material) | 1.000 | 718.20 | 718.20 |
| op00tal010 |  | Taladro. | 1.000 | 0.00 | 0.00 |
| op00ato010 |  | Atornillador. | 1.000 | 0.00 | 0.00 |
| mo113 | h | Peón de obra blanca. (mano de obra) | 0.033 | 19175.79 | 632.80 |
| % | % | Herramienta menor | 2 % | 1351.00 | 27.02 |
|  |  | Costes directos |  |  | 1378.02 |
