# Perfil autoadhesivo de transición entre pisos a distinto nivel, de acero inoxidable

- Propiedad del archivo: CYPE INGENIEROS, S.A.
- Formato: FIEBDC-3/2002
- Ámbito geográfico: Colombia
- Divisa: COP
- Costes indirectos: 3.00 %
- Gastos generales: 13.00 %
- Beneficio industrial: 6.00 %
- IVA: 16.00 %

## H Remates y ayudas

### HD Perfiles decorativos

#### HDS Perfiles para juntas entre pisos

**HDS020** m Perfil autoadhesivo de transición entre pisos a distinto nivel, de acero inoxidable.
Perfil autoadhesivo de transición entre pisos a distinto nivel, de acero inoxidable AISI 304, con superficie lisa, de 50 mm de anchura para salvar desniveles entre 12 y 18 mm.
Incluye: Preparación de la superficie soporte. Replanteo. Corte y preparación. Colocación y fijación.
Criterio de medición de proyecto: Longitud medida según documentación gráfica de Proyecto. No se ha incrementado la medición por roturas y recortes, ya que en la descomposición se ha considerado un 5% más de piezas.
Criterio de medición de obra: Se medirá la longitud realmente ejecutada según especificaciones de Proyecto.

| Código | Ud | Descripción | Rendimiento | Precio | Importe |
|---|---|---|---|---|---|
| mt18jpc060rd | m | Perfil autoadhesivo de transición entre pisos a distinto nivel, de acero inoxidable AISI 304, con superficie lisa, de 50 mm de anchura para salvar desniveles entre 12 y 18 mm. (material) | 1.050 | 20503.89 | 21529.08 |
| mo023 | h | Oficial 1ª colocador de pisos. (mano de obra) | 0.067 | 25476.92 | 1706.95 |
| % | % | Herramienta menor | 2 % | 23236.03 | 464.72 |
|  |  | Costes directos |  |  | 23700.75 |
