# Perfil autoadhesivo de transición entre pisos a distinto nivel, de aluminio

- Propiedad del archivo: CYPE INGENIEROS, S.A.
- Formato: FIEBDC-3/2002
- Ámbito geográfico: Colombia
- Divisa: COP
- Costes indirectos: 3.00 %
- Gastos generales: 13.00 %
- Beneficio industrial: 6.00 %
- IVA: 16.00 %

## H Remates y ayudas

### HD Perfiles decorativos

#### HDS Perfiles para juntas entre pisos

**HDS021** m Perfil autoadhesivo de transición entre pisos a distinto nivel, de aluminio.
Perfil autoadhesivo de transición entre pisos a distinto nivel, de aluminio anodizado, con superficie estriada, de 28 mm de anchura para salvar desniveles entre 2 y 3 mm.
Incluye: Preparación de la superficie soporte. Replanteo. Corte y preparación. Colocación y fijación.
Criterio de medición de proyecto: Longitud medida según documentación gráfica de Proyecto. No se ha incrementado la medición por roturas y recortes, ya que en la descomposición se ha considerado un 5% más de piezas.
Criterio de medición de obra: Se medirá la longitud realmente ejecutada según especificaciones de Proyecto.

| Código | Ud | Descripción | Rendimiento | Precio | Importe |
|---|---|---|---|---|---|
| mt18jpc060ge | m | Perfil autoadhesivo de transición entre pisos a distinto nivel, de aluminio anodizado, con superficie estriada, de 28 mm de anchura para salvar desniveles entre 2 y 3 mm. (material) | 1.050 | 19739.82 | 20726.81 |
| mo023 | h | Oficial 1ª colocador de pisos. (mano de obra) | 0.067 | 25476.92 | 1706.95 |
| % | % | Herramienta menor | 2 % | 22433.76 | 448.68 |
|  |  | Costes directos |  |  | 22882.44 |
