# Perfil autoadhesivo de transición entre pisos al mismo nivel, de aluminio

- Propiedad del archivo: CYPE INGENIEROS, S.A.
- Formato: FIEBDC-3/2002
- Ámbito geográfico: Colombia
- Divisa: COP
- Costes indirectos: 3.00 %
- Gastos generales: 13.00 %
- Beneficio industrial: 6.00 %
- IVA: 16.00 %

## H Remates y ayudas

### HD Perfiles decorativos

#### HDS Perfiles para juntas entre pisos

**HDS011** m Perfil autoadhesivo de transición entre pisos al mismo nivel, de aluminio.
Perfil autoadhesivo de transición entre pisos al mismo nivel, de aluminio anodizado, con superficie lisa, de 20 mm de anchura y 2,3 mm de altura.
Incluye: Preparación de la superficie soporte. Replanteo. Corte y preparación. Colocación y fijación.
Criterio de medición de proyecto: Longitud medida según documentación gráfica de Proyecto. No se ha incrementado la medición por roturas y recortes, ya que en la descomposición se ha considerado un 5% más de piezas.
Criterio de medición de obra: Se medirá la longitud realmente ejecutada según especificaciones de Proyecto.

| Código | Ud | Descripción | Rendimiento | Precio | Importe |
|---|---|---|---|---|---|
| mt18jpc050aa | m | Perfil autoadhesivo de transición entre pisos al mismo nivel, de aluminio anodizado, con superficie lisa, de 20 mm de anchura y 2,3 mm de altura. (material) | 1.050 | 15266.13 | 16029.44 |
| mo023 | h | Oficial 1ª colocador de pisos. (mano de obra) | 0.067 | 25476.92 | 1706.95 |
| % | % | Herramienta menor | 2 % | 17736.39 | 354.73 |
|  |  | Costes directos |  |  | 18091.12 |
