# Recibido de bañera

- Propiedad del archivo: CYPE INGENIEROS, S.A.
- Formato: FIEBDC-3/2002
- Ámbito geográfico: Colombia
- Divisa: COP
- Costes indirectos: 3.00 %
- Gastos generales: 13.00 %
- Beneficio industrial: 6.00 %
- IVA: 16.00 %

## H Remates y ayudas

### HE Recibidos

#### HEA Aparatos sanitarios

**HEA020** Ud Recibido de bañera.
Recibido de bañera de longitud inferior a 1 m y formación de faldón con ladrillo cerámico hueco sencillo, recibido con mortero de cemento, confeccionado en obra, dosificación 1:6.
Incluye: Replanteo. Apertura de rozas. Retacado con arena. Colocación y nivelación de la bañera. Ejecución del faldón. Protección con tablero aglomerado de madera. Limpieza y eliminación del material sobrante.
Criterio de medición de proyecto: Número de unidades previstas, según documentación gráfica de Proyecto.
Criterio de medición de obra: Se medirá el número de unidades realmente ejecutadas según especificaciones de Proyecto.

| Código | Ud | Descripción | Rendimiento | Precio | Importe |
|---|---|---|---|---|---|
| mt04lvc010a | Ud | Ladrillo cerámico hueco sencillo, para revestir, 24x11,5x4 cm, densidad 780 kg/m³. (material) | 18.000 | 542.85 | 9771.30 |
| mt08aaa010a | m³ | Agua. (material) | 0.006 | 3281.16 | 19.69 |
| mt01arg005a | t | Arena de cantera, para mortero preparado en obra. (material) | 0.017 | 45135.97 | 767.31 |
| mt08cem000d | kg | Cemento gris en sacos. (material) | 2.650 | 483.43 | 1281.09 |
| mt01ara010a | m³ | Arena con granulometría de 0 a 5 mm de diámetro, limpia. (material) | 0.100 | 35858.02 | 3585.80 |
| mq06hor010 | h | Concretera eléctrica con una capacidad de amasado de 160 l. (maquinaria) | 0.009 | 8706.88 | 78.36 |
| mo020 | h | Oficial 1ª obra blanca. (mano de obra) | 2.115 | 25476.92 | 53883.69 |
| mo113 | h | Peón de obra blanca. (mano de obra) | 2.157 | 18348.75 | 39578.25 |
| % | % | Herramienta menor | 2 % | 108965.49 | 2179.31 |
|  |  | Costes directos |  |  | 111144.80 |
